# Presupuesto

- Propiedad del archivo: SOFT S.A.
- Formato: FIEBDC-3/2012
- Programa: Presto 14.02
- Fecha de los precios: 21/02/2007
- Divisa: EUR
Importe: 162891.85

## CAPÍTULO 01 DEMOLICIONES
Importe: 11636.16

**E01DPS020** m2 DEMOL.SOLERAS H.M.<25cm.MINIEXC.
480 m2 × 8.3 = 3984.00
Demolición de soleras de hormigón en masa, hasta 25 cm. de espesor, con mini excavadore con martilloo rompedor, incluso limpieza y retirada de escombros a pie de carga, sin transporte a vertedero y con p.p. de medios auxiliares, sin medidas de protección colectivas.

| Código | Ud | Descripción | Rendimiento | Precio | Importe |
|---|---|---|---|---|---|
| O01OA060 | h. | Peón especializado (mano de obra; 03/04/2008) | 0.1 | 14.26 | 1.43 |
| M05RN050 | h. | Minicargadora con martillo rompedor (maquinaria) | 0.18 | 38.19 | 6.87 |
|  |  | Total |  |  | 8.3 |

Claves: auxiliar, pie, carga, transporte, vertedero, medio, colectivo, limpieza, protección, escombro, compresor, masa, hormigón, demolición, solera

| Medición | Uds. | Largo | Ancho | Parcial |
|---|---|---|---|---|
|  | 1 | 15 | 32 | 480.00 |
| Total |  |  |  | 480 |

**E01DSS060** m3 DEM.LOSAS CIMENT.H.A. A MÁQUINA
288 m3 × 26.57 = 7652.16
Demolición de losas continuas de cimentación, de hormigón armado, con retro-pala con martillo rompedor, incluso limpieza y retirada de escombros hasta camión o contenedor, sin transporte al vertedero y con p.p. de medios auxiliares, sin medidas de protección colectivas.

| Código | Ud | Descripción | Rendimiento | Precio | Importe |
|---|---|---|---|---|---|
| O01OA070 | h. | Peón ordinario (mano de obra; 03/04/2008) | 0.2 | 14.11 | 2.82 |
| M05RN060 | h. | Retro-pala con martillo rompedor (maquinaria) | 0.5 | 47.5 | 23.75 |
|  |  | Total |  |  | 26.57 |

Claves: colectivo, armadura, carga, losa, máquina, demolición, continuo, cimiento, hormigón, rompedor, auxiliar, escombro, protección, limpieza, medio, vertedero, pie, martillo, transporte

| Medición | Uds. | Largo | Ancho | Alto | Parcial |
|---|---|---|---|---|---|
|  | 1 | 15 | 32 | 0.6 | 288.00 |
| Total |  |  |  |  | 288 |

## CAPÍTULO 02 MOVIMIENTO DE TIERRAS
Importe: 6376.07

**E02CM030** m3 EXC.VAC.A MÁQUINA T.COMPACTOS
144 m3 × 2.57 = 370.08
Excavación a cielo abierto, en terrenos compactos, por medios mecánicos, con extracción de tierras fuera de la excavación, en vaciados, sin carga ni transporte al vertedero y con p.p. de medios auxiliares.

| Código | Ud | Descripción | Rendimiento | Precio | Importe |
|---|---|---|---|---|---|
| O01OA070 | h. | Peón ordinario | 0.025 | 14.11 | 0.35 |
| M05RN030 | h. | Retrocargadora neumáticos 100 CV (maquinaria) | 0.05 | 44.35 | 2.22 |
|  |  | Total |  |  | 2.57 |

Claves: terreno, extracción, excavación, máquina, compacto, cielo, abierto, medio, mecánico, tierra, vaciado, carga, transporte, auxiliar, vertedero

| Medición | Uds. | Largo | Ancho | Alto | Parcial |
|---|---|---|---|---|---|
|  | 1 | 15 | 32 | 0.3 | 144.00 |
| Total |  |  |  |  | 144 |

**E02EM030** m3 EXC.ZANJA A MÁQUINA T. COMPACTO
63.76 m3 × 16.28 = 1038.01
Excavación en zanjas, en terrenos compactos, por medios mecánicos, con extracción de tierras a los bordes, sin carga ni transporte al vertedero y con p.p. de medios auxiliares.

| Código | Ud | Descripción | Rendimiento | Precio | Importe |
|---|---|---|---|---|---|
| O01OA070 | h. | Peón ordinario | 0.14 | 14.11 | 1.98 |
| M05EN030 | h. | Excav.hidráulica neumáticos 100 CV (maquinaria) | 0.28 | 51.08 | 14.30 |
|  |  | Total |  |  | 16.28 |

Claves: carga, mecánico, compacto, máquina, excavación, terreno, extracción, tierra, transporte, vertedero, auxiliar, zanja, medio

| Medición | Uds. | Parcial |
|---|---|---|
| igual partida 3.02 | 63.76 | 63.76 |
| Total |  | 63.76 |

**E02G010** m2 GEOTEXTIL DANOFELT PY-150
508.56 m2 × 0.86 = 437.36
Suministro y colocación de geotextil Danofelt PY-150 de poliéster punzonado, con un peso de 150 gr/m2 y <48 mm. de apertura en ensayo de perforación dinámica, extendido sobre el terreno con solapes de 10 cm., para posterior relleno con tierras.

| Código | Ud | Descripción | Rendimiento | Precio | Importe |
|---|---|---|---|---|---|
| O01OA070 | h. | Peón ordinario | 0.01 | 14.11 | 0.14 |
| P06BG050 | m2 | Fieltro geotextil Danofelt PY-150 gr/m2 (material) | 1.1 | 0.65 | 0.72 |
|  |  | Total |  |  | 0.86 |

Claves: colocación, poliéster, ensayo, tierra, terreno, suministro, relleno, perforación, peso, solape, punzón, geotextil

| Medición | Uds. | Largo | Ancho | Parcial |
|---|---|---|---|---|
|  | 1 | 15.6 | 32.6 | 508.56 |
| Total |  |  |  | 508.56 |

**E02SA030** m3 RELL/APIS.MEC.C.ABIER.ZAHORRA
144 m3 × 18.46 = 2658.24
Relleno, extendido y apisonado de zahorras a cielo abierto, por medios mecánicos, en tongadas de 30 cm. de espesor, hasta conseguir un grado de compactación del 95% del proctor normal, incluso regado de las mismas y refino de taludes, y con p.p. de medios auxiliares, considerando las zahorras a pie de tajo.

| Código | Ud | Descripción | Rendimiento | Precio | Importe |
|---|---|---|---|---|---|
| O01OA070 | h. | Peón ordinario | 0.085 | 14.11 | 1.20 |
| P01AF040 | t. | Zahorra artifici. huso Z-3 DA<25 (material) | 1.7 | 7.19 | 12.22 |
| M08NM020 | h. | Motoniveladora de 200 CV (maquinaria) | 0.015 | 62 | 0.93 |
| M08RN020 | h. | Rodillo vibrante autopropuls.mixto 7 t. (maquinaria) | 0.095 | 37.08 | 3.52 |
| M08CA110 | h. | Cisterna agua s/camión 10.000 l. (maquinaria) | 0.02 | 29.4 | 0.59 |
|  |  | Total |  |  | 18.46 |

Claves: compacto, próctor, mecánico, zahorra, relleno, apisonado, cielo, medio, riego, refino, talud, auxiliar, pie, tajo, graduación, abierto

| Medición | Uds. | Largo | Ancho | Alto | Parcial |
|---|---|---|---|---|---|
|  | 1 | 15 | 32 | 0.3 | 144.00 |
| Total |  |  |  |  | 144 |

**E099MOSA001** m2 PERFILADO MANUAL EXCAV. SONDEO ARQUE. (03/04/2008)
103.68 m2 × 11.85 = 1228.61
Perfilado y refinado de paredes y fondos de zanjas, pozos y bataches, en terrenos de consistencia dura, por medios manuales para sondeos exploratorios de estudios arqueológicos, en excavaciones realizadas por máquinas, con extracción y extendido de las tierras en los bordes, y con p.p. de medios auxiliares.

| Código | Ud | Descripción | Rendimiento | Precio | Importe |
|---|---|---|---|---|---|
| O01OA070 | h. | Peón ordinario | 0.84 | 14.11 | 11.85 |
|  |  | Total |  |  | 11.85 |

| Medición | Uds. | Largo | Ancho | Parcial |
|---|---|---|---|---|
| SONDEOS 1 a 4 | 4 | 5 | 1.8 | 36.00 |
| SONDEOS 5 a 8 | 4 | 7 | 1.8 | 50.40 |
| 20 % gastos conservacion | 0.2 | 86.4 |  | 17.28 |
| Subtotal |  |  |  | 103.68 |
| Total |  |  |  | 103.68 |

**E02EA030** m3 EXC.ZANJA A MANO <2m.T.COMPACTO (03/04/2008)
20.74 m3 × 31.04 = 643.77
Excavación en zanjas, hasta 2 m. de profundidad, en terrenos compactos, por medios manuales, con extracción de tierras a los bordes, sin carga ni transporte al vertedero y con p.p. de medios auxiliares.

| Código | Ud | Descripción | Rendimiento | Precio | Importe |
|---|---|---|---|---|---|
| O01OA070 | h. | Peón ordinario | 2.2 | 14.11 | 31.04 |
|  |  | Total |  |  | 31.04 |

Claves: manual, mano, zanja, extracción, compacto, terreno, carga, transporte, vertedero, auxiliar, medio, excavación, tierra

| Medición | Uds. | Largo | Ancho | Alto | Parcial |
|---|---|---|---|---|---|
| SONDEOS 1 a 4 | 4 | 5 | 0.6 | 0.6 | 7.20 |
| SONDEOS 5 a 8 | 4 | 7 | 0.6 | 0.6 | 10.08 |
| 20 % gastos conservacion | 0.2 | 17.28 |  |  | 3.46 |
| Subtotal |  |  |  |  | 20.74 |
| Total |  |  |  |  | 20.74 |

## CAPÍTULO 03 CIMENTACIÓN
Importe: 12204.63

**E04CM040** m3 HORM.LIMPIEZA HM-20/P/20/I V.MAN (03/04/2008)
48 m3 × 69.94 = 3357.12
Hormigón en masa HM-20 N/mm2, consistencia plástica, Tmáx.20 mm., para ambiente normal, elaborado en central para limpieza y nivelado de fondos de cimentación, incluso vertido por medios manuales y colocación. Según NTE-CSZ,EHE y CTE-SE-C.

| Código | Ud | Descripción | Rendimiento | Precio | Importe |
|---|---|---|---|---|---|
| O01OA070 | h. | Peón ordinario | 0.35 | 14.11 | 4.94 |
| P01HA010 | m3 | Hormigón HA-25/P/20/I central (material; 22/05/2015) | 1 | 65 | 65.00 |
|  |  | Total |  |  | 69.94 |

Claves: ambiente, consistencia, plástico, masa, elaboración, limpieza, central, nivel, colocación, manual, medio, vertedero, cimiento, hormigón

| Medición | Uds. | Largo | Ancho | Alto | Parcial |
|---|---|---|---|---|---|
|  | 1 | 15 | 32 | 0.1 | 48.00 |
| Total |  |  |  |  | 48 |

**E04CA100** m3 H.ARM. HA-25/P/20/I V.BOMBA
63.76 m3 × 122.91 = 7836.74
Hormigón armado HA-25 N/mm2, consistencia plástica, Tmáx.20 mm., para ambiente normal, elaborado en central en relleno de zapatas y zanjas de cimentación, incluso armadura (50 kg./m3.), por medio de camión-bomba, vibrado y colocado. Según normas NTE-CSZ , EHE y CTE-SE-C.

| Código | Ud | Descripción | Rendimiento | Precio | Importe |
|---|---|---|---|---|---|
| E04CM140 | m3 | HORM. HA-25/P/20/I CIM. V. BOMBA | 1 | 76.91 | 76.91 |
| E04AB020 | kg | ACERO CORRUGADO B 500 S | 50 | 0.92 | 46.00 |
|  |  | Total |  |  | 122.91 |

Claves: zanja, plástico, ambiente, elaboración, central, medio, consistencia, bomba, hormigón, zapata, colocación, cimiento, vibración, norma, relleno, armadura

| Medición | Uds. | Largo | Ancho | Alto | Parcial |
|---|---|---|---|---|---|
| zapata corrida |  |  |  |  |  |
| m1,m15,m16 | 1 | 31.93 | 0.8 | 0.4 | 10.22 |
| m2,m20 | 1 | 12.27 | 0.8 | 0.4 | 3.93 |
| m3,m17 | 1 | 31.89 | 0.8 | 0.4 | 10.20 |
| m4 | 1 | 13.57 | 0.8 | 0.4 | 4.34 |
| m5 | 1 | 4.88 | 0.9 | 0.4 | 1.76 |
| m6 | 1 | 8.7 | 0.9 | 0.6 | 4.70 |
| m7 | 1 | 2.72 | 0.8 | 0.4 | 0.87 |
| m8 | 1 | 3.22 | 0.8 | 0.4 | 1.03 |
| m9 | 1 | 3.29 | 0.8 | 0.4 | 1.05 |
| m10 | 1 | 2.14 | 0.8 | 0.4 | 0.68 |
| m11 | 1 | 9.27 | 0.8 | 0.4 | 2.97 |
| m13 | 1 | 3.12 | 0.8 | 0.4 | 1.00 |
| m14 | 1 | 14.8 | 1 | 0.6 | 8.88 |
| m15 | 1 | 1 | 0.8 | 0.4 | 0.32 |
| zapata aislada |  |  |  |  |  |
| p1,p3 | 1 | 1.1 | 1.1 | 0.65 | 0.79 |
| p4,p5 | 2 | 0.85 | 0.85 | 0.6 | 0.87 |
| p6 | 1 | 1 | 1 | 0.65 | 0.65 |
| p7 | 1 | 0.9 | 0.9 | 0.6 | 0.49 |
| zunchos |  |  |  |  |  |
| C4 | 1 | 3.14 | 0.4 | 0.4 | 0.50 |
|  | 1 | 3.22 | 0.4 | 0.4 | 0.52 |
|  | 1 | 3.1 | 0.4 | 0.4 | 0.50 |
|  | 1 | 2.9 | 0.4 | 0.4 | 0.46 |
|  | 1 | 2.21 | 0.4 | 0.4 | 0.35 |
|  | 1 | 1.7 | 0.4 | 0.4 | 0.27 |
|  | 1 | 0.55 | 0.4 | 0.4 | 0.09 |
|  | 1 | 2.85 | 0.4 | 0.4 | 0.46 |
|  | 1 | 4.6 | 0.4 | 0.4 | 0.74 |
|  | 1 | 5.43 | 0.4 | 0.4 | 0.87 |
|  | 1 | 3.1 | 0.4 | 0.4 | 0.50 |
|  | 1 | 1.2 | 0.4 | 0.4 | 0.19 |
|  | 1 | 1.64 | 0.4 | 0.4 | 0.26 |
|  | 1 | 3.35 | 0.4 | 0.4 | 0.54 |
|  | 1 | 2.2 | 0.4 | 0.4 | 0.35 |
|  | 1 | 3.4 | 0.4 | 0.4 | 0.54 |
| VCS2 | 1 | 2.11 | 0.4 | 0.6 | 0.51 |
|  | 1 | 2.26 | 0.4 | 0.6 | 0.54 |
|  | 2 | 1.7 | 0.4 | 0.6 | 0.82 |
| Subtotal |  |  |  |  | 63.76 |
| Total |  |  |  |  | 63.76 |

**E04SA020** m2 SOLER.HA-25, 15cm.ARMA.#15x15x6
64.38 m2 × 15.7 = 1010.77
Solera de hormigón de 15 cm. de espesor, realizada con hormigón HA-25 N/mm2, Tmáx.20 mm., elaborado en obra, i/vertido, colocación y armado con mallazo 15x15x6, p.p. de juntas, aserrado de las mismas y fratasado. Según NTE-RSS y EHE.

| Código | Ud | Descripción | Rendimiento | Precio | Importe |
|---|---|---|---|---|---|
| E04SE090 | m3 | HORMIGÓN HA-25/P/20/I EN SOLERA (03/04/2008) | 0.15 | 85.79 | 12.87 |
| E04AM060 | m2 | MALLA 15x15 cm. D=6 mm. | 1 | 2.83 | 2.83 |
|  |  | Total |  |  | 15.7 |

Claves: junta, colocación, mallazo, elaboración, fratasado, armadura, solera, hormigón

| Medición | Uds. | Largo | Ancho | Alto | Parcial |
|---|---|---|---|---|---|
|  | 1 | 15 | 32 | 0.15 | 72.00 |
|  | -1 | 4.55 |  | 0.15 | -0.68 |
|  | -1 | 21 |  | 0.15 | -3.15 |
|  | -1 | 20.73 |  | 0.15 | -3.11 |
|  | -1 | 4.51 |  | 0.15 | -0.68 |
| Subtotal |  |  |  |  | 64.38 |
| Total |  |  |  |  | 64.38 |

## CAPÍTULO 04 ESTRUCTURA
Importe: 54365.62

**E05ML010k** m. MADERA LAMINADA EN JÁCENAS < 5m.
165.6 m. × 89.79 = 14869.22
Madera laminada de abeto sueco en jácenas de luz < 7 m., i/herrajes de acero, tornillería galvanizada en caliente, accesorios de ensamblaje y protección fungicida, instalada. Según CTE-SE-M.

| Código | Ud | Descripción | Rendimiento | Precio | Importe |
|---|---|---|---|---|---|
| O01OB150 | h. | Oficial 1ª carpintero (mano de obra; 03/04/2008) | 0.45 | 15.12 | 6.80 |
| O01OB160 | h. | Ayudante carpintero (mano de obra; 03/04/2008) | 0.45 | 14.55 | 6.55 |
| P01EW630 | m3 | Madera laminada en estructura (material) | 0.045 | 778.32 | 35.02 |
| P01EW620 | ud | Material de ensamble estructural (material) | 2 | 20.71 | 41.42 |
|  |  | Total |  |  | 89.79 |

Claves: abeto, lámina, acero, madero, jácena, luz, tornillo, galvanizar, caliente, accesorio, fungicida, protección

| Medición | Uds. | Largo | Parcial |
|---|---|---|---|
| 25x40 | 1 | 3.72 | 3.72 |
|  | 1 | 2.2 | 2.20 |
| 24x40 | 1 | 6.86 | 6.86 |
| 20x30 | 1 | 1.1 | 1.10 |
| 25x30 | 1 | 2.26 | 2.26 |
|  | 1 | 2.75 | 2.75 |
|  | 1 | 10.13 | 10.13 |
|  | 1 | 2.2 | 2.20 |
|  | 1 | 0.98 | 0.98 |
|  | 2 | 4.8 | 9.60 |
|  | 1 | 4.9 | 4.90 |
| planta alta | 1 | 6.05 | 6.05 |
| jacenas horizontales porticos |  |  |  |
| nave trasera | 7 | 4.74 | 33.18 |
| nave lado derecho | 11 | 3.96 | 43.56 |
|  | 6 | 3.2 | 19.20 |
| limatesas |  |  |  |
|  | 1 | 12.45 | 12.45 |
|  | -19 | 0.15 | -2.85 |
|  | 1 | 9.56 | 9.56 |
|  | -15 | 0.15 | -2.25 |
| Subtotal |  |  | 165.60 |
| Total |  |  | 165.6 |

**E05MF020** m2 FORJ.VIG.MAD.Y M-H.50x20x4cm
171.77 m2 × 76.68 = 13171.32
Forjado tradicional formado por viguetas de madera de pino del país de 17x20 cm., separadas 50 cm. entre ejes, tablero de machihembrado de 50x20x4 cm. y capa de compresión de 5 cm. de HM-25 N/mm2, Tmáx.20 mm., consistencia plástica, elaborado en central, i/armadura (2,85 kg/m2), incluso taladro, con martillo a rotopercusión, de 95 mm. de profundidad y 12 mm. de diámetro en el elemento de hormigón de espesor mínimo 140 mm. terminado. (Luces hasta 4 m.)Según CTE-SE-M.

| Código | Ud | Descripción | Rendimiento | Precio | Importe |
|---|---|---|---|---|---|
| O01OB010 | h. | Oficial 1ª encofrador (mano de obra; 03/04/2008) | 0.5 | 15.12 | 7.56 |
| O01OB020 | h. | Ayudante encofrador (mano de obra; 03/04/2008) | 0.5 | 14.55 | 7.28 |
| P01HM030 | m3 | Hormigón HM-25/P/20/I central (material; 13/07/2015) | 0.05 | 65 | 3.25 |
| E05MF040 | m. | VIGUETA PINO PAÍS 17x20 cm. | 2 | 22.52 | 45.04 |
| P03W020 | m2 | Entrevigado tabl. M-H 50x20x4 (material) | 1 | 11.49 | 11.49 |
| M03B100 | h. | Taladradora mecánica (maquinaria) | 0.05 | 7.38 | 0.37 |
| P01UG240 | ud | Anclaje mecánico Hilti HSA M12x100 (material) | 1 | 1.69 | 1.69 |
|  |  | Total |  |  | 76.68 |

Claves: tablero, compresión, central, eje, capa, pino, elaboración, madero, unión, plástico, terminación, forjado, consistencia, lucernario, vigueta

| Medición | Uds. | Largo | Ancho | Parcial |
|---|---|---|---|---|
|  | 1 | 8.16 | 3.9 | 31.82 |
|  | 1 | 8.22 | 2.9 | 23.84 |
|  | 1 | 0.98 | 0.45 | 0.44 |
|  | 1 | 6.86 | 2.38 | 16.33 |
|  | 1 | 0.9 | 1.1 | 0.99 |
| forjado cubierta plana | 1 |  |  | 1.00 |
|  | 1 | 9.32 | 2.97 | 27.68 |
|  | 1 | 10.13 | 3.9 | 39.51 |
|  | 1 | 8.15 | 3.7 | 30.16 |
| Subtotal |  |  |  | 171.77 |
| Total |  |  |  | 171.77 |

**E05HSM010** m3 HORM. P/ARMAR HA-25/P/20/I PILAR
4.25 m3 × 84.71 = 360.02
Hormigón para armar HA-25/P/20/I, elaborado en central, en pilares, incluso vertido con pluma-grúa, vibrado y colocado. Según normas NTE-EHS y EHE.

| Código | Ud | Descripción | Rendimiento | Precio | Importe |
|---|---|---|---|---|---|
| O01OB010 | h. | Oficial 1ª encofrador | 0.25 | 15.12 | 3.78 |
| O01OB020 | h. | Ayudante encofrador | 0.25 | 14.55 | 3.64 |
| O01OB025 | h. | Oficial 1ª gruísta (mano de obra; 03/04/2008) | 0.25 | 15.12 | 3.78 |
| M02GT002 | h. | Grúa pluma 30 m./0,75 t. (maquinaria) | 0.25 | 21.03 | 5.26 |
| P01HA010 | m3 | Hormigón HA-25/P/20/I central | 1.05 | 65 | 68.25 |
|  |  | Total |  |  | 84.71 |

Claves: elaboración, norma, colocación, vibración, central, armadura, hormigón, soporte, vertedero

| Medición | Uds. | Largo | Ancho | Alto | Parcial |
|---|---|---|---|---|---|
|  | 4 | 0.35 | 0.35 | 3.43 | 1.68 |
|  | 3 | 0.5 | 0.5 | 3.43 | 2.57 |
| Subtotal |  |  |  |  | 4.25 |
| Total |  |  |  |  | 4.25 |

**E04CA120** m3 H.ARM. HA-25/P/20/I V.B.ENCOF.
161.18 m3 × 148.8 = 23983.58
Hormigón armado HA-25 N/mm2, consistencia plástica, Tmáx.20 mm., para ambiente normal, elaborado en central en relleno de muros, zapatas y zanjas de cimentación, incluso armadura (50 kg./m3.), encofrado y desencofrado, por medio de camión-bomba, vibrado y colocado. Según normas NTE-CSZ , EHE y CTE-SE-C.

| Código | Ud | Descripción | Rendimiento | Precio | Importe |
|---|---|---|---|---|---|
| E04CA100 | m3 | H.ARM. HA-25/P/20/I V.BOMBA | 1 | 122.91 | 122.91 |
| E04CE020 | m2 | ENCOF.MAD.ZAP.Y VIG.RIOS.Y ENCE. | 1.5 | 17.26 | 25.89 |
|  |  | Total |  |  | 148.8 |

Claves: central, hormigón, plástico, medio, consistencia, zapata, ambiente, norma, zanja, vibración, desencofrante, encofrar, cimiento, armadura, elaboración, colocación, relleno

| Medición | Uds. | Largo | Ancho | Alto | Parcial |
|---|---|---|---|---|---|
| lateral izquierdo |  |  |  |  |  |
| m15.,m1,m16 | 1 | 31.42 | 0.3 | 3.63 | 34.22 |
| m1 | 1 | 3.5 | 0.3 | 3.2 | 3.36 |
| m6 | 1 | 9.32 | 0.3 | 3.63 | 10.15 |
| m5, m12 | 1 | 6.66 | 0.3 | 3.63 | 7.25 |
| m12 | 1 | 9.32 | 0.3 | 1.8 | 5.03 |
| m6 | 1 | 9.32 | 0.3 | 3.2 | 8.95 |
| p1 | -1 | 0.35 | 0.35 | 3.63 | -0.44 |
| m9 | 1 | 3.77 | 0.3 | 3.63 | 4.11 |
| m10 | 1 | 1 | 0.3 | 3.63 | 1.09 |
| m11 | 1 | 9.77 | 0.3 | 3.63 | 10.64 |
| lateral derecho |  |  |  |  |  |
| m3,m17,m18 | 1 | 31.4 | 0.3 | 3.63 | 34.19 |
| m13 | 1 | 3.72 | 0.3 | 0.3 | 0.33 |
| m8 | 1 | 3.68 | 0.3 | 3.63 | 4.01 |
| m13 | 2 | 0.7 | 0.3 | 3.33 | 1.40 |
| m7,m14,b06 | 1 | 17.8 | 0.3 | 3.63 | 19.38 |
| m18 | 1 | 12.96 | 0.3 | 3.16 | 12.29 |
| m18 | 1 | 9.47 | 0.3 | 2.45 | 6.96 |
| m7 | 1 | 13.59 | 0.3 | 1.88 | 7.66 |
| m14 | 1 | 3.5 | 0.3 | 3.2 | 3.36 |
| m14 | 2 | 4.28 | 0.3 | 0.5 | 1.28 |
| m7 | 1 | 2.62 | 0.3 | 3.92 | 3.08 |
| m8,m13 | 1 | 3.72 | 0.3 | 3.92 | 4.37 |
| m3 | 1 | 2.62 | 0.3 | 3.92 | 3.08 |
| m15 | 1 | 1.22 | 0.3 | 5.4 | 1.98 |
| m15 | 1 | 0.3 | 0.3 | 4.5 | 0.41 |
| alzado posterior |  |  |  |  |  |
|  | 1 | 14.7 | 0.3 | 3.63 | 16.01 |
| alzado principal |  |  |  |  |  |
|  | 1 | 13.31 | 0.3 | 3.63 | 14.49 |
|  | 1 | 4.32 | 0.3 | 2.92 | 3.78 |
| deduccion huecos |  |  |  |  |  |
| planta baja |  |  |  |  |  |
| p1 | -1 |  | 2.33 | 3 | -6.99 |
| p2 | -1 |  | 1.47 | 2 | -2.94 |
| p3 | -1 |  | 1.24 | 2.2 | -2.73 |
| p4 | -1 |  | 1.5 | 1.2 | -1.80 |
| v1 | -4 |  | 0.95 | 1.2 | -4.56 |
| V2 | -1 |  | 1 | 1.2 | -1.20 |
| V3 | -1 |  | 1.25 | 1.2 | -1.50 |
| v4 | -2 |  | 0.53 | 1.2 | -1.27 |
| V5 | -2 |  | 0.7 | 1.2 | -1.68 |
| PLANTA PRIMERA |  |  |  |  |  |
| V5 | -1 |  | 0.7 | 1.2 | -0.84 |
| V6 | -2 |  | 0.9 | 1.2 | -2.16 |
| a deducir huecos |  |  |  |  |  |
| Alzado Posterior | -1 | 2.4 |  | 3 | -7.20 |
|  | -1 | 0.7 |  | 1.3 | -0.91 |
| Lateral Izquierdo | -1 | 1.3 |  | 1.3 | -1.69 |
|  | -1 | 0.9 |  | 1.3 | -1.17 |
| Alzado Principal | -1 | 0.9 |  | 1.3 | -1.17 |
|  | -1 | 1.05 |  | 2.2 | -2.31 |
|  | -2 | 0.9 |  | 1.3 | -2.34 |
|  | -1 | 1.05 |  | 2.4 | -2.52 |
| torreon | -2 | 2.4 |  |  | -4.80 |
|  | -2 | 3.2 |  |  | -6.40 |
|  | -2 | 1.53 |  |  | -3.06 |
| Subtotal |  |  |  |  | 161.18 |
| Total |  |  |  |  | 161.18 |

**E05AA010** kg ACERO A-42b EN ESTRUCT.SOLDAD
1119.48 kg × 1.77 = 1981.48
Acero laminado A-42b, en perfiles laminados en caliente para vigas, pilares, zunchos y correas, mediante uniones soldadas; i/p.p. de soldaduras, cortes, piezas especiales, despuntes y dos manos de imprimación con pintura de minio de plomo, montado y colocado, según NTE-EAS/EAV y CTE-DB-SE-A.

| Código | Ud | Descripción | Rendimiento | Precio | Importe |
|---|---|---|---|---|---|
| O01OB130 | h. | Oficial 1ª cerrajero (mano de obra; 03/04/2008) | 0.02 | 15.12 | 0.30 |
| O01OB140 | h. | Ayudante cerrajero (mano de obra; 03/04/2008) | 0.025 | 14.55 | 0.36 |
| P03AL005 | kg | Acero laminado A-42b (material) | 1.05 | 0.83 | 0.87 |
| P25OU080 | l. | Minio electrolitico (material) | 0.01 | 11.28 | 0.11 |
| P01DW090 | ud | Pequeño material (material) | 0.1 | 1.25 | 0.13 |
|  |  | Total |  |  | 1.77 |

Claves: unión, correa, norma, zuncho, soldadura, soporte, viga, caliente, perfil, acero, pintura, montaje, lámina, corte, colocación, plomo, minio, mano, imprimación, especial, pieza

| Medición | Uds. | Parcial |
|---|---|---|
| L 150 150 12 | 509.75388 | 509.75 |
|  | -27.318 | -27.32 |
|  | 221.82216 | 221.82 |
|  | 415.2336 | 415.23 |
| Subtotal |  | 1119.48 |
| Total |  | 1119.48 |

## CAPÍTULO 05 CUBIERTA (04/04/2006)
Importe: 51278.63

**E88CERMAD001** Ud CERCHA MAD.PINO LAM. 30% PENDIEN. C-18
78 Ud × 382.71 = 29851.38
Cercha de gran escuadría formada por piezas de 7x15 a 10x20 cm de sección y uniones mediante elementos metálicos; de madera laminada de pino Soria,con tirante de acero galvanizado mediante varilla roscada de diámetro 16 mm, con acabado cepillado, para una luz de hasta 14 m y pendiente 30 %, calidad estructural MEG según UNE 56544, clase resistente C-18 según UNE-EN 338 y UNE-EN 1912, protección frente a agentes bióticos que se corresponde con la clase de penetración NP2 (3 mm en las caras laterales de la albura) según UNE-EN 351-1.

| Código | Ud | Descripción | Rendimiento | Precio | Importe |
|---|---|---|---|---|---|
| O01OB150 | h. | Oficial 1ª carpintero | 3.5 | 15.12 | 52.92 |
| O01OB160 | h. | Ayudante carpintero | 3.5 | 14.55 | 50.93 |
| P01EFC1401G | Ud | Cercha Pino laminado c/I-80 <15 m. autoclave (material; 13/07/2015) | 1 | 140 | 140.00 |
| P01EW620 | ud | Material de ensamble estructural | 6 | 20.71 | 124.26 |
| P99TIRACEGAL1 | ud | Tirante acero galva. barilla roscada 16 mm (material; 13/07/2015) | 1 | 14.6 | 14.60 |
|  |  | Total |  |  | 382.71 |

| Medición | Uds. | Ancho | Parcial |
|---|---|---|---|
| Alzado Principal | 21 |  | 21.00 |
| Medias cerchas | 6 |  | 6.00 |
| Lateral Izquierdo | 16 |  | 16.00 |
| Lateral derecho | 10 | 0.5 | 5.00 |
|  | 7 |  | 7.00 |
|  | 23 |  | 23.00 |
| Subtotal |  |  | 78.00 |
| Total |  |  | 78 |

**E88TABMAD001** m2 TABLERO PARTIC.MAD HIDROF.18mm (03/04/2008)
282.45 m2 × 11.7 = 3304.67
Formación de pendientes con tableros de partículas de madera, con tratamiento hidrófugo y bordes canteados, de 18 mm de espesor; sobre correas de madera, separadas 60 cm de distancia media, en cubierta inclinada, con una pendiente media del 30%.

| Código | Ud | Descripción | Rendimiento | Precio | Importe |
|---|---|---|---|---|---|
| O01OB150 | h. | Oficial 1ª carpintero | 0.2 | 15.12 | 3.02 |
| O01OB160 | h. | Ayudante carpintero | 0.2 | 14.55 | 2.91 |
| P01ET0421 | m2 | Tablero partículas madera, hidrófugo 18mm (material; 22/05/2015) | 1.1 | 5.09 | 5.60 |
| PMT50SPA101 | kg | Clavos de acero (material; 22/05/2015) | 0.15 | 1.15 | 0.17 |
|  |  | Total |  |  | 11.7 |

| Medición | Uds. | Largo | Alto | Parcial |
|---|---|---|---|---|
| techo baja | 1 | 63.2 | 1.2 | 75.84 |
|  | 1 | 31.26 | 1.2 | 37.51 |
| techo alta | 1 | 35.24 | 1.2 | 42.29 |
|  | 1 | 35.27 | 1.2 | 42.32 |
|  | 1 | 60.19 | 1.2 | 72.23 |
|  | 1 | 10.22 | 1.2 | 12.26 |
| Subtotal |  |  |  | 282.45 |
| Total |  |  |  | 282.45 |

**E88CUBTEJA001** m2 COBERTURA TEJA CERAM. CURVA
282.45 m2 × 24.83 = 7013.23
Cobertura de faldón de cubierta mediante teja cerámica curva de dimensiones, 40x19x16 cm, color a definir por la Dirección Faculativa; instaladas sobre faldón de tablero de madera, recibidas con mortero de cemento, industrial, M-2,5. Incluso parte proporcional de cumbrera, limas y alero, medios auxilares y pequeño material. Medida la superficie en verdadera magnitud.

| Código | Ud | Descripción | Rendimiento | Precio | Importe |
|---|---|---|---|---|---|
| O01OA030 | h. | Oficial primera (mano de obra; 03/04/2008) | 0.3 | 15.12 | 4.54 |
| O01OA050 | h. | Ayudante (mano de obra; 03/04/2008) | 0.3 | 14.4 | 4.32 |
| P05TC010 | ud | Teja curva roja 40x19 (material) | 35 | 0.4 | 14.00 |
| A02A090 | m3 | MORTERO CEMENTO M-2,5 (material) | 0.03 | 65.6 | 1.97 |
|  |  | Total |  |  | 24.83 |

| Medición | Uds. | Largo | Parcial |
|---|---|---|---|
| Igual partida 02.05.03 | 1 | 282.45 | 282.45 |
| Total |  |  | 282.45 |

**P-01010503** ml CANALON CHAPA LISA ACERO GALVANIZADO (04/04/2006)
60 ml × 11.92 = 715.20
DE CANALON DE CHAPA LISA DE ACERO GALVANIZADO DE 0.6 mm. DE ESPESOR, CON DESARROLLO MINIMO DE 50cm., INCLUSO P.P. DE SOLAPES, ACCESORIOS DE FIJACION Y JUNTAS DE ESTANQUIDAD; CONSTRUIDO SEGUN NTE/QTG-14. MEDIDO EN VERDADERA MAGNITUD.

| Código | Ud | Descripción | Rendimiento | Precio | Importe |
|---|---|---|---|---|---|
| ATC00100 | h | CUADRILLA ALBAÑILERIA, FORMADA POR OFICIAL 1ª Y PEON ESP. (mano de obra; 04/04/2006) | 0.3 | 27.04 | 8.11 |
| QP01500 | m2 | CHAPA LISA DE ACERO GALVANIZADO 0.6 MM. ESPESOR (material; 04/04/2006) | 0.606 | 4.22 | 2.56 |
| QW00200 | m | JUNTA DE ESTANQUIDAD (material; 04/04/2006) | 1 | 0.44 | 0.44 |
| WW00300 | u | MATERIAL COMPLEMENTARIO O PZAS.ESPECIALES (material; 04/04/2006) | 1 | 0.53 | 0.53 |
| WW00400 | u | PEQUEÑO MATERIAL (material; 04/04/2006) | 1 | 0.28 | 0.28 |
|  |  | Total |  |  | 11.92 |

| Medición | Uds. | Largo | Parcial |
|---|---|---|---|
| patio sur | 2 | 5.7 | 11.40 |
|  | 2 | 9.4 | 18.80 |
| patio norte | 2 | 5 | 10.00 |
|  | 2 | 9.9 | 19.80 |
| Subtotal |  |  | 60.00 |
| Total |  |  | 60 |

**E09NAH020** m2 CUB.AUTOPROT.GRIS S/AISL.GA-1
89.51 m2 × 28.79 = 2576.99
Cubierta no transitable autoprotegida, constituida por: hormigón aislante de arcilla expandida Arlita de 10 cm. de espesor medio como formación de pendiente, tendido de mortero de cemento y arena de río M-5, de 2 cm. de espesor; lámina asfáltica monocapa adherida, de betún plastomérico APP tipo Morterplas mineral gris FPV 5 kg. (tipo LBM-50-FP), previa imprimación del soporte con emulsión asfáltica tipo Emufal I.

| Código | Ud | Descripción | Rendimiento | Precio | Importe |
|---|---|---|---|---|---|
| O01OA030 | h. | Oficial primera | 0.12 | 15.12 | 1.81 |
| O01OA050 | h. | Ayudante | 0.12 | 14.4 | 1.73 |
| E07TL060 | m2 | TABICON LHD 9cm.INT.MORT.BAST.BL. | 0.08 | 17.94 | 1.44 |
| A03S020 | m3 | HGÓN.AISLANTE ARLITA (650 kg/m3) (material) | 0.1 | 97.84 | 9.78 |
| A02A080 | m3 | MORTERO CEMENTO M-5 (material) | 0.02 | 70.17 | 1.40 |
| P06BI036 | kg | Emulsión asfáltica Emufal I (material) | 0.3 | 2.76 | 0.83 |
| P06BS620 | m2 | Lám. Morterplas FPV 5 kg mi. gris (material) | 1.1 | 10.73 | 11.80 |
|  |  | Total |  |  | 28.79 |

Claves: gris, protección, hormigón, aislante, expandido, medio, tender, cubierta, arcilla, soporte, transitable, mortero, capa, río, asfalto, adherir, betún, mineral, imprimación, emulsión, cemento, lámina, areno, previo

| Medición | Uds. | Largo | Parcial |
|---|---|---|---|
|  | 1 | 49.58 | 49.58 |
|  | 1 | 39.93 | 39.93 |
| Subtotal |  |  | 89.51 |
| Total |  |  | 89.51 |

**E09CFC030** m2 FALDÓN CUB. M-H+3cm. MORT.I/ARMADA
12.02 m2 × 36.58 = 439.69
Formación de faldón de cubierta a base de tabicones aligerados de ladrillo hueco doble de 25x12x8 cm. separados entre sí 100 cm., recibidos con mortero de cemento CEM II/B-P 32,5 N y arena de río de tipo M-5, maestra superior del mismo mortero, tablero de rasillón machihembrado de 100x25x4 cm., recibidos con idéntico mortero, capa de compresión de 3 cm. de mortero de cemento M-5, y mallazo electrosoldado de 20x30 cm. D = 4/4 mm. i/replanteo, arriostramiento transversal cada 200 cm. aproximadamente según desnivel (para una altura media de 100 cm. de cubierta), humedecido de las piezas, regleado, limpieza, medios auxiliares y p.p. de formación de limas con ladrillo hueco doble, según NTE-QTT-28/29/31. Medido en proyección en proyección horizontal.

| Código | Ud | Descripción | Rendimiento | Precio | Importe |
|---|---|---|---|---|---|
| O01OA030 | h. | Oficial primera | 0.85 | 15.12 | 12.85 |
| O01OA050 | h. | Ayudante | 0.85 | 14.4 | 12.24 |
| P01LH020 | mud | Ladrillo hueco doble 24x11,5x8 cm. (material) | 0.04 | 88.9 | 3.56 |
| P01LG160 | ud | Rasillón cerámico m-h 100x25x4 cm. (material) | 4.4 | 0.85 | 3.74 |
| P03AM165 | m2 | Malla 20x30x4 -0,822 kg/m2 (material) | 1.2 | 0.57 | 0.68 |
| A02A080 | m3 | MORTERO CEMENTO M-5 | 0.05 | 70.17 | 3.51 |
|  |  | Total |  |  | 36.58 |

Claves: doble, unión, base, tabiquería, cubierta, faldón, hueco, rasillón, mortero, cemento, areno, río, maestra, tablero, ladrillo, medio, medición, proyección, arriostramiento, mallazo, capa, compresión, humedad, pieza, limpieza, auxiliar, horizontal, lima, ligero, electrosoldadura

| Medición | Uds. | Largo | Alto | Parcial |
|---|---|---|---|---|
|  | 1 | 10.02 | 1.2 | 12.02 |
| Total |  |  |  | 12.02 |

**E11EXC030** m2 SOLADO BALDOSÍN CATALÁN 20x20cm.
101.53 m2 × 27.68 = 2810.35
Solado de baldosín catalán de 20x20 cm., (AIIb-AIII, s/UNE-EN-67) recibido con mortero de cemento CEM II/B-P 32,5 N y arena de río (M-5), i/cama de 2 cm. de arena de río, rejuntado con lechada de cemento CEM II/B-P 32,5 N 1/2 y limpieza, s/NTE-RSR-2, medido en superficie realmente ejecutada.

| Código | Ud | Descripción | Rendimiento | Precio | Importe |
|---|---|---|---|---|---|
| O01OB090 | h. | Oficial solador, alicatador (mano de obra; 03/04/2008) | 0.45 | 15.12 | 6.80 |
| O01OB100 | h. | Ayudante solador, alicatador (mano de obra; 03/04/2008) | 0.45 | 14.55 | 6.55 |
| O01OA070 | h. | Peón ordinario | 0.25 | 14.11 | 3.53 |
| P01AA020 | m3 | Arena de río 0/6 mm. (material) | 0.02 | 16.8 | 0.34 |
| P08EXC030 | m2 | Baldosín catalán 20x20 cm. (material) | 1.25 | 6.62 | 8.28 |
| A02A080 | m3 | MORTERO CEMENTO M-5 | 0.03 | 70.17 | 2.11 |
| A01L020 | m3 | LECHADA CEMENTO 1/2 CEM II/B-P 32,5 N (material) | 0.001 | 70.89 | 0.07 |
|  |  | Total |  |  | 27.68 |

Claves: limpieza, lechada, solado, baldosín, catalán, mortero, junta, río, medición, superficie, ejecución, areno, cemento

| Medición | Uds. | Largo | Parcial |
|---|---|---|---|
|  | 1 | 49.58 | 49.58 |
|  | 1 | 39.93 | 39.93 |
| torreon | 1 | 12.02 | 12.02 |
| Subtotal |  |  | 101.53 |
| Total |  |  | 101.53 |

**E07WS030gf** u REMATE PILAR CUBIERTA 1 x 1 1/2 P.PERF.5cm.MORT.
2 u × 70.4 = 140.80
Pilar de ladrillo perforado tosco de 24x11,5x5 cm., de 1x1 1/2 pies de espesor hasta una altura máxima de 3,50 m, sentado con mortero de cemento CEM II/A-P 32,5 R y arena de río tipo M-5, i/replanteo, nivelación, aplomado, enjarjes, mermas y roturas, humedecido de las piezas, rejuntado, limpieza y medios auxiliares. Según RC-03, NTE-FFL, CTE-SE-F y RL-88. Medido en su altura.

| Código | Ud | Descripción | Rendimiento | Precio | Importe |
|---|---|---|---|---|---|
| O01OB050 | h. | Oficial 1ª ladrillero (mano de obra; 03/04/2008) | 1 | 15.12 | 15.12 |
| O01OB060 | h. | Ayudante ladrillero (mano de obra; 03/04/2008) | 1 | 14.55 | 14.55 |
| P01LT030 | mud | Ladrillo perforado tosco 24x11,5x5 cm. (material) | 0.056 | 95.4 | 5.34 |
| A02A080 | m3 | MORTERO CEMENTO M-5 | 0.025 | 70.17 | 1.75 |
| O01OB195 | h. | Ayudante fontanero (mano de obra; 03/04/2008) | 0.23 | 14.55 | 3.35 |
| P05EM030 | m2 | Tabla madera machihembrada e=23mm (material) | 1.02 | 7.9 | 8.06 |
| P05EW030 | kg | Puntas acero 17x70 (material) | 0.4 | 1.2 | 0.48 |
| P05PP130 | m2 | Pizarra 40x20 pico pala corriente (material) | 1.05 | 11.32 | 11.89 |
| P05PW100 | m2 | Lám.zinc natur. 0,65mm bobina (material) | 0.25 | 10.57 | 2.64 |
| P08EXC020 | m2 | Baldosín catalán 14x28 cm. (material) | 1.05 | 6.88 | 7.22 |
|  |  | Total |  |  | 70.4 |

Claves: mortero, pie, tosco, perforación, río, areno, ladrillo, junta, cemento, medición, auxiliar, merma, rotura, pieza, limpieza, medio, nivel, soporte, humedad, máximo

| Medición | Uds. | Largo | Parcial |
|---|---|---|---|
|  | 4 | 0.5 | 2.00 |
| Total |  |  | 2 |

**E27GS030** m2 PINTURA PÉTREA PROYECTADA
2.4 m2 × 10.73 = 25.75
Revestimiento pétreo de capa gruesa proyectado, con acabado tipo Tirolesa, sobre paramentos verticales de fachadas, limpieza de superficies, imprimación acrílica, mano de fondo de revestimiento liso y acabado tipo Montotirol.

| Código | Ud | Descripción | Rendimiento | Precio | Importe |
|---|---|---|---|---|---|
| O01OB230 | h. | Oficial 1ª pintura (mano de obra; 04/06/2014) | 0.24 | 16.41 | 3.94 |
| O01OB240 | h. | Ayudante pintura (mano de obra; 04/06/2014) | 0.24 | 11.62 | 2.79 |
| P25OZ040 | l. | E. fijadora muy penetrante obra/mad e/int (material) | 0.07 | 7.59 | 0.53 |
| P25FF020 | l. | Revest. impermeable Montokril liso b/color (material) | 0.15 | 4.19 | 0.63 |
| P25FS040 | l. | Revestimiento pétreo proyectar (material) | 1 | 2.73 | 2.73 |
| P25WW220 | ud | Pequeño material (material; 14/02/2008) | 0.1 | 1.1 | 0.11 |
|  |  | Total |  |  | 10.73 |

Claves: mano, proyección, paramento, revestimiento, pintura, capa, grueso, tirolesa, fachada, imprimación, liso, superficie, vertical, piedra, acrílico, limpieza

| Medición | Uds. | Largo | Parcial |
|---|---|---|---|
| REMATE | 4 | 0.6 | 2.40 |
| Total |  |  | 2.4 |

**E10IAL005** m2 IMPERM.MONO.AUTOPROT.GA-1
282.45 m2 × 15.58 = 4400.57
Impermeabilización monocapa autoprotegida constituida por: imprimación asfáltica Emufal I, lámina asfáltica de betún plastomérico Morterplas FPV 5 kg mineral de color gris (tipo LBM-Gris-50/G-FPV), totalmente adherida al soporte con soplete, lista para proteger. Cumple la norma UNE 104-402/96. Según membrada GA-1.

| Código | Ud | Descripción | Rendimiento | Precio | Importe |
|---|---|---|---|---|---|
| O01OA030 | h. | Oficial primera | 0.1 | 15.12 | 1.51 |
| O01OA050 | h. | Ayudante | 0.1 | 14.4 | 1.44 |
| P06BI036 | kg | Emulsión asfáltica Emufal I | 0.3 | 2.76 | 0.83 |
| P06BS620 | m2 | Lám. Morterplas FPV 5 kg mi. gris | 1.1 | 10.73 | 11.80 |
|  |  | Total |  |  | 15.58 |

Claves: betún, asfalto, lámina, mineral, gris, adherir, soporte, imprimación, norma, color, soplete, capa, mono, protección, impermeable

| Medición | Uds. | Largo | Alto | Parcial |
|---|---|---|---|---|
| techo baja | 1 | 63.2 | 1.2 | 75.84 |
|  | 1 | 31.26 | 1.2 | 37.51 |
| techo alta | 1 | 35.24 | 1.2 | 42.29 |
|  | 1 | 35.27 | 1.2 | 42.32 |
|  | 1 | 60.19 | 1.2 | 72.23 |
|  | 1 | 10.22 | 1.2 | 12.26 |
| Subtotal |  |  |  | 282.45 |
| Total |  |  |  | 282.45 |

## CAPITULO 06 INSTALACIONES
Importe: 5994.76

### CAP 08.01 SANEAMIENTO
Importe: 4461.3

**E03M010** ud ACOMETIDA RED GRAL.SANEAMIENTO
1 ud × 570.84 = 570.84
Acometida domiciliaria de saneamiento a la red general municipal, hasta una distancia máxima de 8 m., formada por: rotura del pavimento con compresor, excavación manual de zanjas de saneamiento en terrenos de consistencia dura, colocación de tubería de hormigón en masa de enchufe de campana, con junta de goma de 30 cm. de diámetro interior, tapado posterior de la acometida y reposición del pavimento con hormigón en masa HM-20/P/40/I, sin incluir formación del pozo en el punto de acometida y con p.p. de medios auxiliares.

| Código | Ud | Descripción | Rendimiento | Precio | Importe |
|---|---|---|---|---|---|
| O01OA040 | h. | Oficial segunda (mano de obra; 28/04/2008) | 1 | 16.12 | 16.12 |
| O01OA060 | h. | Peón especializado | 2 | 14.26 | 28.52 |
| M06CM010 | h. | Compre.port.diesel m.p. 2 m3/min 7 bar (maquinaria) | 1.2 | 1.94 | 2.33 |
| M06MI010 | h. | Martillo manual picador neumático 9 kg (maquinaria) | 1.2 | 1.69 | 2.03 |
| E02ES020 | m3 | EXC.ZANJA SANEAM. T.DURO A MANO | 7.2 | 51.67 | 372.02 |
| P02THE150 | m. | Tub.HM j.elástica 60kN/m2 D=300mm (material; 14/02/2008) | 8 | 12.13 | 97.04 |
| P01HM020 | m3 | Hormigón HM-20/P/40/I central (material) | 0.58 | 91 | 52.78 |
|  |  | Total |  |  | 570.84 |

Claves: manual, compresor, red, rotura, acometida, pavimentación, excavación, zanja, terreno, saneamiento, consistencia, tubería, duro, diámetro, punto, auxiliar, enchufe, campana, junta, goma, hormigón, interior, tapa, pozo, medio, máximo, masa, colocación

**E03OEP020** m. TUBO PVC COMP. J.ELAS.SN2 C.TEJA 200mm
7.65 m. × 28.64 = 219.10
Colector de saneamiento enterrado de PVC de pared compacta de color teja y rigidez 2 kN/m2; con un diámetro 200 mm. y de unión por junta elástica. Colocado en zanja, sobre una cama de arena de río de 10 cm. debidamente compactada y nivelada, relleno lateralmente y superiormente hasta 10 cm. por encima de la generatriz con la misma arena; compactando ésta hasta los riñones. Con p.p. de medios auxiliares y sin incluir la excavación ni el tapado posterior de las zanjas, s/ CTE-HS-5.

| Código | Ud | Descripción | Rendimiento | Precio | Importe |
|---|---|---|---|---|---|
| O01OA030 | h. | Oficial primera | 0.28 | 15.12 | 4.23 |
| O01OA060 | h. | Peón especializado | 0.28 | 14.26 | 3.99 |
| P01AA020 | m3 | Arena de río 0/6 mm. | 0.389 | 16.8 | 6.54 |
| P02CVM020 | ud | Manguito H-H PVC s/tope j.elást. D=200mm (material; 14/02/2008) | 0.2 | 24.07 | 4.81 |
| P02CVW010 | kg | Lubricante tubos PVC j.elástica (material; 14/02/2008) | 0.005 | 6.29 | 0.03 |
| P02TVO020 | m. | Tub.PVC liso j.elástica SN2 D=200mm (material) | 1 | 9.04 | 9.04 |
|  |  | Total |  |  | 28.64 |

Claves: compacto, elástico, saneamiento, PVC, pared, teja, rigidez, diámetro, unión, color, excavación, junta, tapa, nivel, colector, zanja, río, areno, lateral, riñones, medio, auxiliar, colocación, relleno

**E03OEP005** m. TUBO PVC LISO MULTICAPA ENCOL. 110mm
25.79 m. × 13.22 = 340.94
Colector de saneamiento enterrado de PVC liso multicapa con un diámetro 110 mm. encolado. Colocado en zanja, sobre una cama de arena de río de 10 cm. debidamente compactada y nivelada, relleno lateralmente y superiormente hasta 10 cm. por encima de la generatriz con la misma arena; compactando ésta hasta los riñones. Con p.p. de medios auxiliares y sin incluir la excavación ni el tapado posterior de las zanjas, s/ CTE-HS-5.

| Código | Ud | Descripción | Rendimiento | Precio | Importe |
|---|---|---|---|---|---|
| O01OA030 | h. | Oficial primera | 0.18 | 15.12 | 2.72 |
| O01OA060 | h. | Peón especializado | 0.18 | 14.26 | 2.57 |
| P01AA020 | m3 | Arena de río 0/6 mm. | 0.235 | 16.8 | 3.95 |
| P02TVO310 | m. | Tub.PVC liso multicapa encolado D=110 (material; 14/02/2008) | 1 | 3.98 | 3.98 |
|  |  | Total |  |  | 13.22 |

Claves: areno, colector, zanja, cola, diámetro, capa, liso, río, saneamiento, auxiliar, relleno, compacto, lateral, riñones, medio, PVC, tapa, nivel, colocación, excavación

| Medición | Uds. | Largo | Parcial |
|---|---|---|---|
|  | 1 | 7.8 | 7.80 |
|  | 1 | 5.47 | 5.47 |
|  | 1 | 4.2 | 4.20 |
|  | 1 | 2.65 | 2.65 |
|  | 1 | 3.64 | 3.64 |
|  | 1 | 0.85 | 0.85 |
|  | 1 | 1.18 | 1.18 |
| Subtotal |  |  | 25.79 |
| Total |  |  | 25.79 |

**E03EUA030** ud SUMIDERO SIFÓNICO A.INOX. 20x20
6 ud × 88.25 = 529.50
Sumidero sifónico de acero inoxidable AISI-304 de 3 mm. de espesor, salida vertical, para recogida de aguas pluviales o de locales húmedos, de 20x20 cm., instalado y conexionado a la red general de desagüe de 63 mm., incluso con p.p. de pequeño material de agarre y medios auxiliares, s/ CTE-HS-5.

| Código | Ud | Descripción | Rendimiento | Precio | Importe |
|---|---|---|---|---|---|
| O01OB170 | h. | Oficial 1ª fontanero calefactor (mano de obra; 03/04/2008) | 0.34 | 15.12 | 5.14 |
| P17KA030 | ud | Sumid. sifónico acero inox. 20x20 cm. (material; 14/02/2008) | 1 | 81.86 | 81.86 |
| P01DW090 | ud | Pequeño material | 1 | 1.25 | 1.25 |
|  |  | Total |  |  | 88.25 |

Claves: agua, local, sifón, acero, inoxidable, salida, vertical, desagüe, sumidero, red, medio, material, agarre, conexión, auxiliar, humedad

**P-01010810** m. BAJANTE PVC PLUVIALES 75 mm. (03/04/2008)
13.2 m. × 6.32 = 83.42
Bajante de PVC de pluviales, UNE-EN-1453, de 75 mm. de diámetro, con sistema de unión por junta elástica, colocada con abrazaderas metálicas, instalada, incluso con p.p. de piezas especiales de PVC, funcionando. Según CTE-HS-5.

| Código | Ud | Descripción | Rendimiento | Precio | Importe |
|---|---|---|---|---|---|
| O01OB170 | h. | Oficial 1ª fontanero calefactor | 0.15 | 15.12 | 2.27 |
| P17VF010 | m. | Tubo PVC evac.pluv.j.elást. 75 mm. (material; 17/05/2008) | 1.1 | 2.17 | 2.39 |
| P17VP040 | ud | Codo M-H 87º PVC evac. j.peg. 75 mm. (material; 17/05/2008) | 0.3 | 2.24 | 0.67 |
| P17JP050 | ud | Collarín bajante PVC c/cierre D75mm. (material; 17/05/2008) | 0.75 | 1.32 | 0.99 |
|  |  | Total |  |  | 6.32 |

Claves: abrazadera, elástico, PVC, diámetro, junta, metal, pieza, especial, unión, colocación, bajante

| Medición | Uds. | Largo | Parcial |
|---|---|---|---|
| patios | 4 | 3.3 | 13.20 |
| Total |  |  | 13.2 |

**E03OEP010** m. TUBO PVC COMP. J.ELÁS.SN2 C.TEJA 160mm
19.7 m. × 21.01 = 413.90
Colector de saneamiento enterrado de PVC de pared compacta de color teja y rigidez 2 kN/m2; con un diámetro 160 mm. y de unión por junta elástica. Colocado en zanja, sobre una cama de arena de río de 10 cm. debidamente compactada y nivelada, relleno lateralmente y superiormente hasta 10 cm. por encima de la generatriz con la misma arena; compactando ésta hasta los riñones. Con p.p. de medios auxiliares y sin incluir la excavación ni el tapado posterior de las zanjas, s/ CTE-HS-5.

| Código | Ud | Descripción | Rendimiento | Precio | Importe |
|---|---|---|---|---|---|
| O01OA030 | h. | Oficial primera | 0.24 | 15.12 | 3.63 |
| O01OA060 | h. | Peón especializado | 0.24 | 14.26 | 3.42 |
| P01AA020 | m3 | Arena de río 0/6 mm. | 0.244 | 16.8 | 4.10 |
| P02CVM010 | ud | Manguito H-H PVC s/tope j.elást. D=160mm (material) | 0.33 | 11.53 | 3.80 |
| P02CVW010 | kg | Lubricante tubos PVC j.elástica | 0.004 | 6.29 | 0.03 |
| P02TVO010 | m. | Tub.PVC liso j.elástica SN2 D=160mm (material) | 1 | 6.03 | 6.03 |
|  |  | Total |  |  | 21.01 |

Claves: tapa, saneamiento, colector, tubo, compresor, junta, zanja, pared, auxiliar, excavación, elástico, rigidez, medio, riñones, lateral, nivel, teja, color, colocación, relleno, diámetro, areno, compacto, unión, PVC, río

| Medición | Uds. | Largo | Parcial |
|---|---|---|---|
|  | 1 | 13.2 | 13.20 |
|  | 1 | 6.5 | 6.50 |
| Subtotal |  |  | 19.70 |
| Total |  |  | 19.7 |

**E03OEP030** m. TUBO PVC COMP. J.ELÁS.SN2 C.TEJA 250mm
16.5 m. × 49.44 = 815.76
Colector de saneamiento enterrado de PVC de pared compacta de color teja y rigidez 2 kN/m2; con un diámetro 250 mm. y de unión por junta elástica. Colocado en zanja, sobre una cama de arena de río de 10 cm. debidamente compactada y nivelada, relleno lateralmente y superiormente hasta 10 cm. por encima de la generatriz con la misma arena; compactando ésta hasta los riñones. Con p.p. de medios auxiliares y sin incluir la excavación ni el tapado posterior de las zanjas, s/ CTE-HS-5.

| Código | Ud | Descripción | Rendimiento | Precio | Importe |
|---|---|---|---|---|---|
| O01OA030 | h. | Oficial primera | 0.33 | 15.12 | 4.99 |
| O01OA060 | h. | Peón especializado | 0.33 | 14.26 | 4.71 |
| P01AA020 | m3 | Arena de río 0/6 mm. | 0.4 | 16.8 | 6.72 |
| P02CVM030 | ud | Manguito H-H PVC s/tope j.elást. D=250mm (material) | 0.2 | 94.32 | 18.86 |
| P02CVW010 | kg | Lubricante tubos PVC j.elástica | 0.006 | 6.29 | 0.04 |
| P02TVO030 | m. | Tub.PVC liso j.elástica SN2 D=250mm (material) | 1 | 14.12 | 14.12 |
|  |  | Total |  |  | 49.44 |

Claves: compacto, tapa, compresor, teja, colector, saneamiento, color, rigidez, diámetro, unión, pared, tubo, zanja, relleno, colocación, areno, río, nivel, lateral, riñones, auxiliar, elástico, junta, medio, PVC, excavación

**E03ALS030** ud ARQUETA LADRI.SIFÓNICA 63x63x80 cm.
2 ud × 138.73 = 277.46
Arqueta sifónica registrable de 63x63x80 cm. de medidas interiores, construida con fábrica de ladrillo perforado tosco de 1/2 pie de espesor, recibido con mortero de cemento M-5, colocado sobre solera de hormigón en masa HM-20/P/40/I de 10 cm de espesor, enfoscada y bruñida por el interior con mortero de cemento M-15 redondeando ángulos, con sifón formado por un codo de 87,5º de PVC largo, y con tapa y marco de hormigón, terminada y con p.p. de medios auxiliares, sin incluir la excavación, ni el relleno perimetral posterior, s/ CTE-HS-5.

| Código | Ud | Descripción | Rendimiento | Precio | Importe |
|---|---|---|---|---|---|
| O01OA030 | h. | Oficial primera | 3.7 | 15.12 | 55.94 |
| O01OA060 | h. | Peón especializado | 2.6 | 14.26 | 37.08 |
| P01HM020 | m3 | Hormigón HM-20/P/40/I central | 0.079 | 91 | 7.19 |
| P01LT020 | mud | Ladrillo perforado tosco 24x11,5x7 cm. (material) | 0.125 | 104.17 | 13.02 |
| P01MC040 | m3 | Mortero cem. gris II/B-M 32,5 M-5/CEM (material) | 0.046 | 63.58 | 2.92 |
| P01MC010 | m3 | Mortero cem. gris II/B-M 32,5 M-15/CEM (material) | 0.05 | 72.66 | 3.63 |
| P02CVC400 | ud | Codo 87,5º largo PVC san.110 mm. (material) | 1 | 3.93 | 3.93 |
| P02EAT040 | ud | Tapa cuadrada HA e=6cm 70x70cm (material) | 1 | 15.02 | 15.02 |
|  |  | Total |  |  | 138.73 |

Claves: pie, PVC, tapa, marco, terminación, medio, interior, hormigón, excavación, auxiliar, tosco, ladrillo, registro, perímetro, fábrica, perforación, solera, masa, codo, sifón, arqueta, construcción, bruñido, ángulo, enfoscado, relleno, mortero, colocación, cemento

**E03AT020** ud ARQUETA PREF. PP 45x45x60 cm.
2 ud × 135.09 = 270.18
Arqueta prefabricada polipropileno Hidrostank de 45x45x60 cm., incluso marco y tapa de fundición clase B-125 de 50x50 cm. Colocada sobre capa de arena de río de 10 cm. de espesor y p.p. de medios auxiliares, sin incluir la excavación ni el relleno perimetral posteriorr, s/ CTE-HS-5.

| Código | Ud | Descripción | Rendimiento | Precio | Importe |
|---|---|---|---|---|---|
| O01OA030 | h. | Oficial primera | 0.25 | 15.12 | 3.78 |
| O01OA060 | h. | Peón especializado | 0.5 | 14.26 | 7.13 |
| P01AA020 | m3 | Arena de río 0/6 mm. | 0.016 | 16.8 | 0.27 |
| P02EAR020 | ud | Arqueta PP Hidrostank c/fondo 45x45x60cm (material) | 1 | 123.91 | 123.91 |
|  |  | Total |  |  | 135.09 |

Claves: colocación, medio, perímetro, relleno, auxiliar, río, areno, capa, prefabricado, marco, arqueta, tapa, fundición, clase, excavación, polipropileno

**E03AT030** ud ARQUETA PREF. PP 58x58x60 cm.
4 ud × 159.25 = 637.00
Arqueta prefabricada polipropileno Hidrostank de 58x58x60 cm., incluso marco y tapa de fundición clase B-125 de 50x50 cm. Colocada sobre capa de arena de río de 10 cm. de espesor y p.p. de medios auxiliares, sin incluir la excavación ni el relleno perimetral posteriorr, s/ CTE-HS-5.

| Código | Ud | Descripción | Rendimiento | Precio | Importe |
|---|---|---|---|---|---|
| O01OA030 | h. | Oficial primera | 0.25 | 15.12 | 3.78 |
| O01OA060 | h. | Peón especializado | 0.5 | 14.26 | 7.13 |
| P01AA020 | m3 | Arena de río 0/6 mm. | 0.03 | 16.8 | 0.50 |
| P02EAR030 | ud | Arqueta PP Hidrostank c/fondo 58x58x60cm (material) | 1 | 147.84 | 147.84 |
|  |  | Total |  |  | 159.25 |

Claves: marco, río, perímetro, auxiliar, capa, prefabricado, medio, colocación, areno, clase, fundición, tapa, polipropileno, arqueta, relleno, excavación

**E03OEP008** m. TUBO PVC LISO MULTICAPA ENCOL. 125mm
21.58 m. × 14.05 = 303.20
Colector de saneamiento enterrado de PVC liso multicapa con un diámetro 125 mm. encolado. Colocado en zanja, sobre una cama de arena de río de 10 cm. debidamente compactada y nivelada, relleno lateralmente y superiormente hasta 10 cm. por encima de la generatriz con la misma arena; compactando ésta hasta los riñones. Con p.p. de medios auxiliares y sin incluir la excavación ni el tapado posterior de las zanjas, s/ CTE-HS-5.

| Código | Ud | Descripción | Rendimiento | Precio | Importe |
|---|---|---|---|---|---|
| O01OA030 | h. | Oficial primera | 0.2 | 15.12 | 3.02 |
| O01OA060 | h. | Peón especializado | 0.2 | 14.26 | 2.85 |
| P01AA020 | m3 | Arena de río 0/6 mm. | 0.237 | 16.8 | 3.98 |
| P02TVO320 | m. | Tub.PVC liso multicapa encolado D=125 (material) | 1 | 4.2 | 4.20 |
|  |  | Total |  |  | 14.05 |

Claves: compacto, tubo, colocación, cola, diámetro, PVC, nivel, zanja, liso, tapa, saneamiento, relleno, lateral, riñones, medio, auxiliar, areno, río, excavación, colector, capa

| Medición | Uds. | Largo | Parcial |
|---|---|---|---|
|  | 1 | 13.8 | 13.80 |
|  | 1 | 7.78 | 7.78 |
| Subtotal |  |  | 21.58 |
| Total |  |  | 21.58 |

### CAP 08.02 ELECTRICIDAD Y TELCOMUNICACIONES
Importe: 766.26

**E17BAM030** ud CGP. Y MEDIDA HASTA 14kW P/1 CONT. TRIF.
1 ud × 537.34 = 537.34
Caja general de protección y medida hasta 14 kW para 1 contador trifásico, incluso bases cortacircuitos y fusibles para protección de línea repartidora; para empotrar.

| Código | Ud | Descripción | Rendimiento | Precio | Importe |
|---|---|---|---|---|---|
| O01OB200 | h. | Oficial 1ª electricista (mano de obra; 28/04/2008) | 0.5 | 16.55 | 8.28 |
| O01OB220 | h. | Ayudante electricista (mano de obra; 28/04/2008) | 0.5 | 15.93 | 7.97 |
| P15DB130 | ud | Mód.prot.y medida<30A.1cont.trif. (material; 14/02/2008) | 1 | 519.84 | 519.84 |
| P01DW090 | ud | Pequeño material | 1 | 1.25 | 1.25 |
|  |  | Total |  |  | 537.34 |

Claves: línea, fusible, protección, cortacircuito, caja, base, reparto, empotrable, contador, trifásico

**E17CI100** m. CANALIZACIÓN TELÉFONO
3 m. × 8.25 = 24.75
Canalización prevista para línea telefónica realizada con tubo rígido curvable PVC D=23, M 32/gp7 y guía de alambre galvanizado, incluyendo cajas de registro.

| Código | Ud | Descripción | Rendimiento | Precio | Importe |
|---|---|---|---|---|---|
| O01OB200 | h. | Oficial 1ª electricista | 0.2 | 16.55 | 3.31 |
| O01OB220 | h. | Ayudante electricista | 0.2 | 15.93 | 3.19 |
| P15GC030 | m. | Tubo PVC corrug.forrado M 32/gp7 (material; 14/02/2008) | 1 | 0.5 | 0.50 |
| P01DW090 | ud | Pequeño material | 1 | 1.25 | 1.25 |
|  |  | Total |  |  | 8.25 |

Claves: canalización, rígido, tubo, registro, teléfono, alambre, galvanizar, caja, línea, guía, PVC

**E17BD050** m. RED TOMA DE TIERRA ESTRUCTURA
1 m. × 7.1 = 7.10
Red de toma de tierra de estructura, realizada con cable de cobre desnudo de 35 mm2, uniéndolo mediante soldadura aluminotérmica a la armadura de cada zapata, incluyendo parte proporcional de pica, registro de comprobación y puente de prueba.

| Código | Ud | Descripción | Rendimiento | Precio | Importe |
|---|---|---|---|---|---|
| O01OB200 | h. | Oficial 1ª electricista | 0.1 | 16.55 | 1.66 |
| O01OB220 | h. | Ayudante electricista | 0.1 | 15.93 | 1.59 |
| P15EB010 | m. | Conduc cobre desnudo 35 mm2 (material; 14/02/2008) | 1 | 2.6 | 2.60 |
| P01DW090 | ud | Pequeño material | 1 | 1.25 | 1.25 |
|  |  | Total |  |  | 7.1 |

Claves: unión, red, soldadura, toma, tierra, estructura, cable, cobre, armadura, zapata, pica, registro, comprobación, desnudo, aluminizado, prueba

**U09BCA020** m. LÍN.SUBT.ACE.B.T.3x95+1x50 Al.
3 m. × 17.19 = 51.57
Línea de distribución en baja tensión, desde el centro de transformación de la Cía. hasta abonados, enterrada bajo acera, realizada con cables conductores de 3x95+1x50 mm2 Al. RV 0,6/1 kV., formada por: conductor de aluminio con aislamiento en polietileno reticulado y cubierta de PVC, en instalación subterránea bajo acera, en zanja de dimensiones mínimas 45 cm. de ancho y 70 cm. de profundidad, incluyendo excavación de zanja, asiento con 10 cm. de arena de río, montaje de cables conductores, relleno con una capa de 15 cm. de arena de río, instalación de placa cubrecables para protección mecánica, relleno con tierra procedente de la excavación de 25 cm. de espesor, apisonada con medios manuales, colocación de cinta de señalización, sin reposición de acera; incluso suministro y montaje de cables conductores, con parte proporcional de empalmes para cable, retirada y transporte a vertedero de los productos sobrantes de la excavación, y pruebas de rigidez dieléctrica, instalada, transporte, montaje y conexionado.

| Código | Ud | Descripción | Rendimiento | Precio | Importe |
|---|---|---|---|---|---|
| O01OB200 | h. | Oficial 1ª electricista | 0.08 | 16.55 | 1.32 |
| O01OB210 | h. | Oficial 2ª electricista (mano de obra; 03/04/2008) | 0.08 | 15.12 | 1.21 |
| E02EM010 | m3 | EXC.ZANJA A MÁQUINA T. DISGREG. | 0.35 | 6.82 | 2.39 |
| E02SZ060 | m3 | RELL.TIERR.ZANJA MANO S/APORT. (03/04/2008) | 0.3 | 7.76 | 2.33 |
| P15AH010 | m. | Cinta señalizadora (material) | 1 | 0.15 | 0.15 |
| P15AH020 | m. | Placa cubrecables (material) | 1 | 1.75 | 1.75 |
| P01DW090 | ud | Pequeño material | 1 | 1.25 | 1.25 |
| P15AL010 | m. | Cond.aisla. RV 0,6-1kV 50 mm2 Al (material) | 1 | 1.27 | 1.27 |
| P15AL020 | m. | Cond.aisla. RV 0,6-1kV 95 mm2 Al (material) | 3 | 1.84 | 5.52 |
|  |  | Total |  |  | 17.19 |

**E17CI020** m. DERIVACIÓN INDIVIDUAL 3x10 mm2 incluida excavacion
10 m. × 14.55 = 145.50
Derivación individual 3x10 mm2, (línea que enlaza el contador o contadores de cada abonado con su dispositivo privado de mando y protección), bajo tubo de PVC rígido D=29, M 40/gp5, conductores de cobre de 10 mm2 y aislamiento tipo Rv-K 0,6/1 kV libre de halógenos, en sistema monofásico, más conductor de protección y conductor de conmutación para doble tarifa de Cu 1,5 mm2 y color rojo. Instalada en canaladura a lo largo del hueco de escalera, incluyendo elementos de fijación y conexionado. Incluyendo excavación de zanja, asiento con 10 cm. de arena de río, montaje de cables conductores, relleno con una capa de 15 cm. de arena de río.

| Código | Ud | Descripción | Rendimiento | Precio | Importe |
|---|---|---|---|---|---|
| O01OB200 | h. | Oficial 1ª electricista | 0.25 | 16.55 | 4.14 |
| O01OB210 | h. | Oficial 2ª electricista | 0.25 | 15.12 | 3.78 |
| P15GD020 | m. | Tubo PVC ríg. der.ind. M 40/gp5 (material) | 1 | 0.66 | 0.66 |
| P01DW090 | ud | Pequeño material | 1 | 1.25 | 1.25 |
| E02EM010 | m3 | EXC.ZANJA A MÁQUINA T. DISGREG. | 0.35 | 6.82 | 2.39 |
| E02SZ060 | m3 | RELL.TIERR.ZANJA MANO S/APORT. | 0.3 | 7.76 | 2.33 |
|  |  | Total |  |  | 14.55 |

Claves: conductor, mando, escalera, protección, hueco, cobre, derivación, individual, línea, enlace, tubo, rígido, aislamiento, rojo, halógeno, monofásico, doble, fijación, color, contador, conexión, PVC

### CAP 08.03 ABASTECIMIENTO DE AGUA
Importe: 767.2

**E20AL060** ud ACOMETIDA DN63 mm. 1 1/2" POLIETIL. (14/02/2008)
1 ud × 121.13 = 121.13
Acometida a la red general municipal de agua DN63 mm., hasta una longitud máxima de 8 m., realizada con tubo de polietileno de 40 mm. de diámetro nominal de alta densidad, con collarín de toma de P.P., derivación a 1 1/2", codo de latón, enlace recto de polietileno, llave de esfera latón roscar de 1 1/2", i/p.p. de piezas especiales y accesorios, terminada y funcionando, s/CTE-HS-4. Medida la unidad terminada.

| Código | Ud | Descripción | Rendimiento | Precio | Importe |
|---|---|---|---|---|---|
| O01OB170 | h. | Oficial 1ª fontanero calefactor | 1.6 | 15.12 | 24.19 |
| O01OB180 | h. | Oficial 2ª fontanero calefactor (mano de obra; 03/04/2008) | 1.6 | 14.72 | 23.55 |
| P17PP300 | ud | Collarin toma PP 63 mm. (material; 14/02/2008) | 1 | 3.71 | 3.71 |
| P17YC050 | ud | Codo latón 90º 50 mm-1 1/2" (material; 14/02/2008) | 1 | 11.45 | 11.45 |
| P17XE060 | ud | Válvula esfera latón roscar 1 1/2" (material; 14/02/2008) | 1 | 43.82 | 43.82 |
| P17PA050 | m. | Tubo polietileno ad PE100(PN-10) 40mm (material; 14/02/2008) | 8.5 | 1.2 | 10.20 |
| P17PP190 | ud | Enlace recto polietileno 50 mm. (PP) (material; 14/02/2008) | 1 | 4.21 | 4.21 |
|  |  | Total |  |  | 121.13 |

Claves: collarín, red, máximo, tubo, polietileno, diámetro, alto, agua, acometida, especial, densidad, latón, codo, derivación, terminación, enlace, esfera, rosca, pieza, accesorio, toma, llave

**E20CIA030** ud CONTADOR DN25- 1" EN ARMARIO
1 ud × 188.95 = 188.95
Contador de agua de 1", colocado en armario de acometida, conexionado al ramal de acometida y a la red de distribución interior, incluso instalación de dos válvulas de esfera de 1", grifo de prueba, válvula de retención y demás material auxiliar, montado y funcionando, incluso timbrado del contador por el la Delegación Industria, y sin incluir la acometida, ni la red interior. s/CTE-HS-4.

| Código | Ud | Descripción | Rendimiento | Precio | Importe |
|---|---|---|---|---|---|
| O01OB170 | h. | Oficial 1ª fontanero calefactor | 2 | 15.12 | 30.24 |
| O01OB180 | h. | Oficial 2ª fontanero calefactor | 2 | 14.72 | 29.44 |
| P17AR050 | ud | Armario poliest. 320x450 mm. (material) | 1 | 34.5 | 34.50 |
| P17BI030 | ud | Contador agua fría 1" (25 mm.) clase B (material) | 1 | 24.6 | 24.60 |
| P17YC030 | ud | Codo latón 90º 32 mm-1" (material) | 2 | 6.18 | 12.36 |
| P17YT030 | ud | Te latón 32 mm. 1" (material) | 1 | 8.71 | 8.71 |
| P17XE040 | ud | Válvula esfera latón roscar 1" (material) | 2 | 12.24 | 24.48 |
| P17BV410 | ud | Grifo de prueba DN-20 (material) | 1 | 7.97 | 7.97 |
| P17XR030 | ud | Válv.retención latón roscar 1" (material) | 1 | 7.19 | 7.19 |
| P17PA040 | m. | Tubo polietileno ad PE100(PN-10) 32mm (material) | 1 | 0.83 | 0.83 |
| P17AR080 | ud | Anclaje contador p/arm. (material) | 2 | 2.92 | 5.84 |
| P17W040 | ud | Verificación contador 1" 25 mm. (material) | 1 | 2.79 | 2.79 |
|  |  | Total |  |  | 188.95 |

Claves: industrial, auxiliar, material, retención, prueba, grifería, montaje, válvula, ramal, esfera, conexión, acometida, colocación, agua, contador, interior, armario, red, distribución

**E20ML060** m. TUBO ALIM. POLIETILENO DN50 mm. 2"
16 m. × 28.57 = 457.12
Tubería de alimentación de polietileno, s/UNE-EN-12201, de 50 mm. (2") de diámetro nominal, de alta densidad y para 1 MPa de presión máxima, que enlaza la llave de paso del inmueble con la bateria de contadores o contador general, i. p.p. de piezas especiales, instalada y funcionando, s/CTE-HS-4 incluyendo excavación de zanja, asiento con 10 cm. de arena de río, montaje de cables conductores, relleno con una capa de 15 cm. de arena de río, i.

| Código | Ud | Descripción | Rendimiento | Precio | Importe |
|---|---|---|---|---|---|
| O01OB170 | h. | Oficial 1ª fontanero calefactor | 0.15 | 15.12 | 2.27 |
| O01OB180 | h. | Oficial 2ª fontanero calefactor | 0.15 | 14.72 | 2.21 |
| P17PA060 | m. | Tubo polietileno ad PE100(PN-10) 50mm (material) | 1.15 | 1.71 | 1.97 |
| P17YC060 | ud | Codo latón 90º 63 mm.-2" (material) | 0.5 | 24.53 | 12.27 |
| P17YE060 | ud | Enlace mixto latón macho 63mm.-2" (material) | 0.25 | 20.53 | 5.13 |
| E02EM010 | m3 | EXC.ZANJA A MÁQUINA T. DISGREG. | 0.35 | 6.82 | 2.39 |
| E02SZ060 | m3 | RELL.TIERR.ZANJA MANO S/APORT. | 0.3 | 7.76 | 2.33 |
|  |  | Total |  |  | 28.57 |

Claves: densidad, polietileno, presión, tubería, alimentar, diámetro, alto, tubo, máximo, enlace, llave, paso, contador, pieza, especial

## CAPITULO 07 CARPINTERIA (14/02/2008)
Importe: 2857.3

**E13EPC040** m2 PUERTA PASO 2/H. CEDRO BOSSE O IROKO (03/04/2008)
6.99 m2 × 391.54 = 2736.86
M2 portón de 2hojas, de 4,20 x 3,10 con duelas exteriores en madera de cedro bossé o iroko atornilladas y ocultando estos tornillos con tapones de madera, por no colocar clavos decorativos, estructura interior apeinazada en madera de pino suecia.Puerta pequeña en una hoja de portón, herrajes de colgar, incluso colocada, incluso p.p. de medios auxiliares.

| Código | Ud | Descripción | Rendimiento | Precio | Importe |
|---|---|---|---|---|---|
| O01OB150 | h. | Oficial 1ª carpintero | 1.4 | 15.12 | 21.17 |
| O01OB160 | h. | Ayudante carpintero | 1.4 | 14.55 | 20.37 |
| E13CD030 | ud | PRECERCO PINO 110x35mm.P/2 HOJAS (03/04/2008) | 1 | 85 | 85.00 |
| P11BR070 | ud | h. paso cedro con tornillos ocultos (material; 13/07/2015) | 1 | 265 | 265.00 |
|  |  | Total |  |  | 391.54 |

| Medición | Uds. | Ancho | Alto | Parcial |
|---|---|---|---|---|
| p1 | 1 | 2.33 | 3 | 6.99 |
| Total |  |  |  | 6.99 |

**E27MB050234** m2 BARNI.MADERA EXTERIOR AL AGUA (14/02/2008)
6.99 m2 × 17.23 = 120.44
Barnizado de carpintería de madera exterior AL AGUA.

| Código | Ud | Descripción | Rendimiento | Precio | Importe |
|---|---|---|---|---|---|
| O01OB230 | h. | Oficial 1ª pintura | 0.5 | 16.41 | 8.21 |
| O01OB240 | h. | Ayudante pintura | 0.5 | 11.62 | 5.81 |
| P25MB040 | l. | Barniz sintét. universal satinado (material; 14/02/2008) | 0.3 | 10.5 | 3.15 |
| P25WW220 | ud | Pequeño material | 0.05 | 1.1 | 0.06 |
|  |  | Total |  |  | 17.23 |

| Medición | Uds. | Ancho | Alto | Parcial |
|---|---|---|---|---|
| p1 | 1 | 2.33 | 3 | 6.99 |
| Total |  |  |  | 6.99 |

## CAPÍTULO 08 GESTIÓN DE RESIDUOS
Importe: 6134.76

**E01DTW010** m3 CARGA/TRAN.VERT.<10km.MAQ/CAM.
465.46 m3 × 7 = 3258.22
Carga y transporte de escombros al vertedero, a una distancia menor de 10 km., considerando ida y vuelta, en camiones basculantes de hasta 15 t. de peso, cargados con pala cargadora media, incluso canon de vertedero, sin medidas de protección colectivas.
NOTA:
No se computan los residuos generados en el resto de partidas, durante la ejecución de las obras, por estar contemplados como parte proporcional en cada uno de sus precios.

| Código | Ud | Descripción | Rendimiento | Precio | Importe |
|---|---|---|---|---|---|
| M05PN010 | h. | Pala cargadora neumáticos 85 CV/1,2m3 (maquinaria) | 0.03 | 45.08 | 1.35 |
| M07CB020 | h. | Camión basculante 4x4 14 t. (maquinaria) | 0.12 | 39.79 | 4.77 |
| M07N060 | m3 | Canon de desbroce a vertedero (maquinaria) | 1.1 | 0.8 | 0.88 |
|  |  | Total |  |  | 7 |

Claves: cargador, protección, transporte, escombro, camión, vertedero, basculante, pala, colectivo, medio, peso, carga

| Medición | Uds. | Largo | Parcial |
|---|---|---|---|
| PARTIDA 01.01 | 1.3 | 0.1 | 0.13 |
| PARTIDA 01.02 | 187.2 |  | 187.20 |
| PARTIDA 02.01 | 187.2 |  | 187.20 |
| PARTIDA 02.02 | 82.888 |  | 82.89 |
| PARTIDA 02.06 | 1.3 |  | 1.30 |
| PARTIDA '2.07 | 6.7392 |  | 6.74 |
| Subtotal |  |  | 465.46 |
| Total |  |  | 465.46 |

**06.02** m3 CANON GESTIÓN RESIDUOS MIXTOS DEMOLICIÓN (15/12/2014)
465.46 m3 × 6.18 = 2876.54
Canon de gestión de residuos mixtos en planta de valorización situada a una distancia máxima de 10 km, generados durante la demolición de obra. Medido el volumen esponjado referenciado en la partida de transporte a vertedero. La certificación de esta partida está condicionada a que se aporte la documentación del centro autorizado de gestión de residuos, conforme al pliego y acta de comprobación de replanteo.
NOTA:
No se computan los residuos generados en el resto de partidas, durante la ejecución de las obras, por estar contemplados como parte proporcional en cada uno de sus precios.

| Código | Ud | Descripción | Rendimiento | Precio | Importe |
|---|---|---|---|---|---|
| CGRMC900 | m3 | Canon gestión res. vert. autorizado (15/12/2014) | 1 | 6.18 | 6.18 |
|  |  | Total |  |  | 6.18 |

| Medición | Uds. | Parcial |
|---|---|---|
| IGUAL PARTIDA 06.01 | 465.46 | 465.46 |
| Total |  | 465.46 |

## CAPÍTULO 09 VARIOS
Importe: 5832.51

**EPAJIMPR0088** Ud PARTIDA ALZADA JUSTIFICAR IMPREVISTOS (13/07/2015)
1 Ud × 2335.88 = 2335.88
Partida alzada a justificar por imprevistos en trabajos de albañilería y revestimientos. La medida y abono de la unidad estará condicionada a la justificación documental de mano de obra y materiales empleados, previa valoración por parte de la Dirección Facultativa.

| Código | Ud | Descripción | Rendimiento | Precio | Importe |
|---|---|---|---|---|---|
| P099PAJIM001 | Ud | Partida de imprevistos (material; 13/07/2015) | 1 | 2335.88 | 2335.88 |
|  |  | Total |  |  | 2335.88 |

**GEO** u ESTUDIO GEOTECNICO (13/07/2015)
1 u × 2216 = 2216.00
UD de Estudio Geotecnico realizado por empresa autorizada con realizacion de las catas necesarias y ensatyos segun normativa

**ESTRUCT** u CALCULO DE ESTRUCTURA (13/07/2015)
1 u × 800 = 800.00
ud de calculo de estructura del edificio y revision de la proyectada segun normativa aplicable con planos y detalles

**E07LP0225G** m2 FAB.LAD.PERF. 7cm 1/2 PIE CEGADO HUECOS
27.67 m2 × 17.37 = 480.63
Fábrica de ladrillo perforado tosco de 24x11,5x7 cm., de 1/2 pie de espesor en cegado de huecos de fachada, recibido con mortero de cemento CEM II/B-P 32,5 N y arena de río tipo M-5, preparado en central y suministrado a pie de obra, para revestir, incluso enfoscado maestreado con mortero de cemento M-10 en la cara exterior, replanteo, nivelación y aplomado, p.p. de enjarjes, mermas, roturas, humedecido de las piezas, rejuntado, esquinas, limpieza y medios auxiliares. Según UNE-EN-998-1:2004, RC-03, NTE-FFL, CTE-SE-F y RL-88, medida la superficie ejecutada.

| Código | Ud | Descripción | Rendimiento | Precio | Importe |
|---|---|---|---|---|---|
| O01OA030 | h. | Oficial primera | 0.3 | 15.12 | 4.54 |
| O01OA070 | h. | Peón ordinario | 0.3 | 14.11 | 4.23 |
| P01LT020 | mud | Ladrillo perforado tosco 24x11,5x7 cm. | 0.052 | 104.17 | 5.42 |
| P01MC040 | m3 | Mortero cem. gris II/B-M 32,5 M-5/CEM | 0.025 | 63.58 | 1.59 |
| A02A060 | m3 | MORTERO CEMENTO M-10 (material) | 0.02 | 79.47 | 1.59 |
|  |  | Total |  |  | 17.37 |

| Medición | Uds. | Ancho | Alto | Parcial |
|---|---|---|---|---|
| planta baja |  |  |  |  |
| p1 | 1 | 2.33 | 3 | 6.99 |
| p2 | 1 | 1.47 | 2 | 2.94 |
| p3 | 1 | 1.24 | 2.2 | 2.73 |
| p4 | 1 | 1.5 | 1.2 | 1.80 |
| v1 | 4 | 0.95 | 1.2 | 4.56 |
| V2 | 1 | 1 | 1.2 | 1.20 |
| V3 | 1 | 1.25 | 1.2 | 1.50 |
| v4 | 2 | 0.53 | 1.2 | 1.27 |
| V5 | 2 | 0.7 | 1.2 | 1.68 |
| PLANTA PRIMERA |  |  |  |  |
| V5 | 1 | 0.7 | 1.2 | 0.84 |
| V6 | 2 | 0.9 | 1.2 | 2.16 |
| Subtotal |  |  |  | 27.67 |
| Total |  |  |  | 27.67 |

## CAPITULO 10 CONTROL DE CALIDAD (13/07/2015)
Importe: 4100

**P-01012001** pa CONTROL DE CALIDAD EN EJECUCIÓN (13/07/2015)
1 pa × 2300 = 2300.00
Ud. Control de calidad en la ejecución de la obra, relativa a los materiales y a la ejecución, incluyendo todos los ensayos aquellos que por normativa sean obligatorios, así como aquellos que considere necesario la dirección tecnica de la obra, según Plan de Control i/ p.p. de certificados de homologación, redacción de informes y conclusiones. Medida la unidad totalmente terminada.

**P-01012002** pa CONTROL DE CALIDAD OBRA TERMINADA (13/07/2015)
1 pa × 1800 = 1800.00
Ud. Control de calidad de la obra terminada, relativa a los materiales y a la ejecución, incluyendo todos los ensayos aquellos que por normativa sean obligatorios, así como aquellos que considere necesario la dirección tecnica de la obra, según Plan de Control i/ p.p. de certificados de homologación, redacción de informes y conclusiones. Medida la unidad totalmente terminada.

## CAPÍTULO 11 SEGURIDAD Y SALUD
Importe: 2111.41

**08.01** Ud SEGURIDAD Y SALUD EN OBRAS DE REHABILITACIÓN (13/07/2015)
1 Ud × 2048.3 = 2048.30
Partida de seguridad y salud en obras de rehabilitación que incluye: medidas de protección colectiva, equipos de protección individual, formación, reconocimiento médico, instalaciones de higiene y bienestar, primeros auxilios y señalización, conforme la normativa de Seguridad y Salud vigente, por valor del 1% del P.E.M. de la obra.

| Código | Ud | Descripción | Rendimiento | Precio | Importe |
|---|---|---|---|---|---|
| 0400101 | u | Partida Seg. y Salud obras construc. 1% s/PEM (13/07/2015) | 0.01 | 204830 | 2048.30 |
|  |  | Total |  |  | 2048.3 |

**E28PB105** m. BARANDILLA PROT. HUECOS VERTIC.
11.19 m. × 5.64 = 63.11
Barandilla protección de 1 m. de altura en aberturas verticales de puertas de ascensor y balcones, formada por módulo prefabricado con tubo de acero D=50 mm. con pasamanos y travesaño intermedio con verticales cada metro (amortizable en 10 usos) y rodapié de madera de pino de 15x5cm. incluso montaje y desmontaje. s/R.D. 486/97.

| Código | Ud | Descripción | Rendimiento | Precio | Importe |
|---|---|---|---|---|---|
| O01OA070 | h. | Peón ordinario | 0.2 | 14.11 | 2.82 |
| P31CB210 | m. | Pasamanos tubo D=50 mm. (material) | 0.52 | 5 | 2.60 |
| P31CB040 | m3 | Tabla madera pino 15x5 cm. (material) | 0.001 | 220.3 | 0.22 |
|  |  | Total |  |  | 5.64 |

Claves: tubo, prefabricado, balcón, ascensor, vertical, pino, barandilla, puerta, hueco, acero, protección, módulo, desmontable, pasamano, travesaño, amortización, rodapié, madero, montaje

| Medición | Uds. | Largo | Parcial |
|---|---|---|---|
| PLANTA PRIMERA |  |  |  |
| escalera | 1.2 | 2.3 | 2.76 |
| escalera | 1.2 | 5.23 | 6.28 |
| hueco | 1 | 2.15 | 2.15 |
| Subtotal |  |  | 11.19 |
| Total |  |  | 11.19 |

## Precios auxiliares

**E04CM140** m3 HORM. HA-25/P/20/I CIM. V. BOMBA
Precio: 76.91
Hormigón en masa HA-25 N/mm2, consistencia plástica, Tmáx.20 mm., para ambiente normal. elaborado en central en relleno de zapatas y zanjas de cimentación, incluso vertido por medio de camión-bomba, vibrado y colocado. Según normas NTE , EHE y CTE-SE-C.

| Código | Ud | Descripción | Rendimiento | Precio | Importe |
|---|---|---|---|---|---|
| O01OA070 | h. | Peón ordinario | 0.1 | 14.11 | 1.41 |
| E04CM050 | m3 | HORM. HA-25/P/20/I V. MANUAL | 1 | 68.4 | 68.40 |
| P01HB021 | m3 | Bomb.hgón. 56a75 m3, pluma 36m (material; 22/05/2015) | 1 | 5.36 | 5.36 |
| P01HB090 | h. | Desplazamiento bomba (material) | 0.015 | 115.77 | 1.74 |
|  |  | Total |  |  | 76.91 |

Claves: hormigón, plástico, consistencia, masa, ambiente, relleno, cimiento, bomba, elaboración, central, zanja, vertedero, medio, vibración, norma, zapata, colocación

**E04AB020** kg ACERO CORRUGADO B 500 S
Precio: 0.92
Acero corrugado B 500 S, cortado, doblado, armado y colocado en obra, incluso p.p. de despuntes. Según EHE y CTE-SE-A.

| Código | Ud | Descripción | Rendimiento | Precio | Importe |
|---|---|---|---|---|---|
| O01OB030 | h. | Oficial 1ª ferralla (mano de obra; 03/04/2008) | 0.014 | 15.12 | 0.21 |
| O01OB040 | h. | Ayudante ferralla (mano de obra; 03/04/2008) | 0.014 | 14.55 | 0.20 |
| P03AC200 | kg | Acero corrugado B 500 S (material; 22/05/2015) | 1.1 | 0.45 | 0.50 |
| P03AA020 | kg | Alambre atar 1,30 mm. (material) | 0.006 | 1.37 | 0.01 |
|  |  | Total |  |  | 0.92 |

Claves: colocación, armadura, doblado, cortador, acero, corrugado

**E04SE090** m3 HORMIGÓN HA-25/P/20/I EN SOLERA (03/04/2008)
Precio: 85.79
Hormigón para armar HA-25/P/20/I, elaborado en central en solera, incluso vertido, compactado según EHE, p.p. de vibrado, regleado y curado en soleras.

| Código | Ud | Descripción | Rendimiento | Precio | Importe |
|---|---|---|---|---|---|
| O01OA030 | h. | Oficial primera | 0.6 | 15.12 | 9.07 |
| O01OA070 | h. | Peón ordinario | 0.6 | 14.11 | 8.47 |
| P01HA010 | m3 | Hormigón HA-25/P/20/I central | 1.05 | 65 | 68.25 |
|  |  | Total |  |  | 85.79 |

Claves: elaboración, vertedero, armadura, vibración, solera, curado, compacto, central, hormigón

**E04AM060** m2 MALLA 15x15 cm. D=6 mm.
Precio: 2.83
Malla electrosoldada con acero corrugado B 500 T de D=6 mm. en cuadrícula 15x15 cm., colocado en obra, i/p.p. de alambre de atar. Según EHE y CTE-SE-A.

| Código | Ud | Descripción | Rendimiento | Precio | Importe |
|---|---|---|---|---|---|
| O01OB030 | h. | Oficial 1ª ferralla | 0.009 | 15.12 | 0.14 |
| O01OB040 | h. | Ayudante ferralla | 0.009 | 14.55 | 0.13 |
| P03AM030 | m2 | Malla 15x15x6 -2,792 kg/m2 (material) | 1.267 | 2.02 | 2.56 |
|  |  | Total |  |  | 2.83 |

Claves: acero, corrugado, malla, colocación, electrosoldadura, alambre

**E05MF040** m. VIGUETA PINO PAÍS 17x20 cm.
Precio: 22.52
Vigueta de madera de pino del país de 17x20 cm., nivelada y repartida, i/colocación de elementos de atado. Según CTE-SE-M.

| Código | Ud | Descripción | Rendimiento | Precio | Importe |
|---|---|---|---|---|---|
| O01OB010 | h. | Oficial 1ª encofrador | 0.25 | 15.12 | 3.78 |
| O01OB020 | h. | Ayudante encofrador | 0.25 | 14.55 | 3.64 |
| P01EFC160 | m3 | Pino Soria c/III-65 <8m autoclave (material) | 0.034 | 444.26 | 15.10 |
|  |  | Total |  |  | 22.52 |

Claves: vigueta, nivel, pino, madero

**E04CE020** m2 ENCOF.MAD.ZAP.Y VIG.RIOS.Y ENCE.
Precio: 17.26
Encofrado y desencofrado con madera suelta en zapatas, zanjas, vigas y encepados, considerando 4 posturas. Según NTE-EME.

| Código | Ud | Descripción | Rendimiento | Precio | Importe |
|---|---|---|---|---|---|
| O01OB010 | h. | Oficial 1ª encofrador | 0.35 | 15.12 | 5.29 |
| O01OB020 | h. | Ayudante encofrador | 0.35 | 14.55 | 5.09 |
| P01EM290 | m3 | Madera pino encofrar 26 mm. (material) | 0.026 | 245.46 | 6.38 |
| P03AA020 | kg | Alambre atar 1,30 mm. | 0.1 | 1.37 | 0.14 |
| P01UC030 | kg | Puntas 20x100 (material) | 0.05 | 7.21 | 0.36 |
|  |  | Total |  |  | 17.26 |

Claves: viga, madero, zanja, encofrar, río, encepado, zapata, desencofrante

**A02A090** m3 MORTERO CEMENTO M-2,5 (material)
Precio: 65.6
Mortero de cemento CEM II/B-P 32,5 N y arena de río de tipo M-2,5 para uso corriente (G), con resistencia a compresión a 28 días de 2,5 N/mm2, confeccionado con hormigonera de 200 l., s/RC-03 y UNE-EN-998-1:2004.

| Código | Ud | Descripción | Rendimiento | Precio | Importe |
|---|---|---|---|---|---|
| O01OA070 | h. | Peón ordinario | 1.7 | 14.11 | 23.99 |
| P01CC020 | t. | Cemento CEM II/B-P 32,5 N sacos (material) | 0.22 | 98.19 | 21.60 |
| P01AA020 | m3 | Arena de río 0/6 mm. | 1.11 | 16.8 | 18.65 |
| P01DW050 | m3 | Agua obra (material) | 0.25 | 1.11 | 0.28 |
| M03HH020 | h. | Hormigonera 200 l. gasolina (maquinaria) | 0.4 | 2.7 | 1.08 |
|  |  | Total |  |  | 65.6 |

Claves: compresión, río, cemento, mortero, confeccionar, areno, hormigón, resistencia

**ATC00100** h CUADRILLA ALBAÑILERIA, FORMADA POR OFICIAL 1ª Y PEON ESP. (mano de obra; 04/04/2006)
Precio: 27.04
CUADRILLA ALBAÑILERIA, FORMADA POR OFICIAL 1ª Y PEON ESPECIAL.

| Código | Ud | Descripción | Rendimiento | Precio | Importe |
|---|---|---|---|---|---|
| TP00100 | h | PEON ESPECIAL (mano de obra; 04/04/2006) | 1 | 13.19 | 13.19 |
| TO00100 | h | OF. 1ª ALBAÑILERIA (mano de obra; 04/04/2006) | 1 | 13.85 | 13.85 |
|  |  | Total |  |  | 27.04 |

**E07TL060** m2 TABICON LHD 9cm.INT.MORT.BAST.BL.
Precio: 17.94
Tabique de ladrillo cerámico hueco doble 24x11,5x9 cm., en distribuciones y cámaras, recibido con mortero bastardo de cemento blanco BL-II/A-L 42,5 R, cal y arena de río tipo M-5, confeccionado con hormigonera, i/ replanteo, aplomado y recibido de cercos, roturas, humedecido de las piezas y limpieza. Parte proporcional de andamiajes y medios auxiliares. Según UNE-EN-998-1:2004, NTE-PTL, RL-88 y CTE-SE-F, medido a cinta corrida.

| Código | Ud | Descripción | Rendimiento | Precio | Importe |
|---|---|---|---|---|---|
| O01OA030 | h. | Oficial primera | 0.43 | 15.12 | 6.50 |
| O01OA070 | h. | Peón ordinario | 0.43 | 14.11 | 6.07 |
| P01LH025 | mud | Ladrillo hueco doble 24x11,5x9 cm. (material) | 0.035 | 94.3 | 3.30 |
| A02M040 | m3 | MORT.BAST.CAL M-5 CEM BL-II/A-L 42,5 R (material) | 0.018 | 114.79 | 2.07 |
|  |  | Total |  |  | 17.94 |

Claves: río, doble, tabiquería, confeccionar, ladrillo, hueco, distribución, cámara, bastardo, cemento, blanco, mortero, areno, cal, replanteo, cerámico, medición, medio, cerco, rotura, humedad, limpieza, andamio, corrido, auxiliar, cinta, hormigón, pieza

**A03S020** m3 HGÓN.AISLANTE ARLITA (650 kg/m3) (material)
Precio: 97.84
Hormigón aislante de densidad 650 kg/m3, con cemento CEM II/B-P 32,5 N y arcilla expandida Arlita tipo G-3 o F-3, confeccionado en obra con hormigonera de 250 l.

| Código | Ud | Descripción | Rendimiento | Precio | Importe |
|---|---|---|---|---|---|
| O01OA070 | h. | Peón ordinario | 1.85 | 14.11 | 26.10 |
| M03HH070 | h. | Hormigonera 250 l. eléctrica (maquinaria) | 0.5 | 2.79 | 1.40 |
| P01AL010 | m3 | Arcilla exp.Arlita F-3 (3-10 mm) granel (material) | 1.1 | 50.44 | 55.48 |
| P01CC020 | t. | Cemento CEM II/B-P 32,5 N sacos | 0.15 | 98.19 | 14.73 |
| P01DW050 | m3 | Agua obra | 0.12 | 1.11 | 0.13 |
|  |  | Total |  |  | 97.84 |

Claves: hormigón, aislante, confeccionar, arcilla, cemento, densidad, expandido

**A02A080** m3 MORTERO CEMENTO M-5 (material)
Precio: 70.17
Mortero de cemento CEM II/B-P 32,5 N y arena de río de tipo M-5 para uso corriente (G), con resistencia a compresión a 28 días de 5,0 N/mm2, confeccionado con hormigonera de 200 l., s/RC-03 y UNE-EN-998-1:2004.

| Código | Ud | Descripción | Rendimiento | Precio | Importe |
|---|---|---|---|---|---|
| O01OA070 | h. | Peón ordinario | 1.7 | 14.11 | 23.99 |
| P01CC020 | t. | Cemento CEM II/B-P 32,5 N sacos | 0.27 | 98.19 | 26.51 |
| P01AA020 | m3 | Arena de río 0/6 mm. | 1.09 | 16.8 | 18.31 |
| P01DW050 | m3 | Agua obra | 0.255 | 1.11 | 0.28 |
| M03HH020 | h. | Hormigonera 200 l. gasolina | 0.4 | 2.7 | 1.08 |
|  |  | Total |  |  | 70.17 |

Claves: resistencia, compresión, mortero, cemento, río, hormigón, confeccionar, areno

**A01L020** m3 LECHADA CEMENTO 1/2 CEM II/B-P 32,5 N (material)
Precio: 70.89
Lechada de cemento CEM II/B-P 32,5 N 1/2, amasada a mano, s/RC-03.

| Código | Ud | Descripción | Rendimiento | Precio | Importe |
|---|---|---|---|---|---|
| O01OA070 | h. | Peón ordinario | 2 | 14.11 | 28.22 |
| P01CC020 | t. | Cemento CEM II/B-P 32,5 N sacos | 0.425 | 98.19 | 41.73 |
| P01DW050 | m3 | Agua obra | 0.85 | 1.11 | 0.94 |
|  |  | Total |  |  | 70.89 |

Claves: amasado, mano, lechada, cemento

**E02ES020** m3 EXC.ZANJA SANEAM. T.DURO A MANO
Precio: 51.67
Excavación en zanjas de saneamiento, en terrenos de consistencia dura, por medios manuales, con extracción de tierras a los bordes, y con posterior relleno y apisonado de las tierras procedentes de la excavación y con p.p. de medios auxiliares.

| Código | Ud | Descripción | Rendimiento | Precio | Importe |
|---|---|---|---|---|---|
| O01OA070 | h. | Peón ordinario | 3.5 | 14.11 | 49.39 |
| M08RI010 | h. | Pisón vibrante 70 kg. (maquinaria) | 0.8 | 2.85 | 2.28 |
|  |  | Total |  |  | 51.67 |

Claves: tierra, zanja, saneamiento, terreno, consistencia, duro, relleno, apisonado, auxiliar, medio, manual, extracción, excavación

**E02EM010** m3 EXC.ZANJA A MÁQUINA T. DISGREG.
Precio: 6.82
Excavación en zanjas, en terrenos disgregados, por medios mecánicos, con extracción de tierras a los bordes, sin carga ni transporte al vertedero y con p.p. de medios auxiliares.

| Código | Ud | Descripción | Rendimiento | Precio | Importe |
|---|---|---|---|---|---|
| O01OA070 | h. | Peón ordinario | 0.1 | 14.11 | 1.41 |
| M05RN020 | h. | Retrocargadora neumáticos 75 CV (maquinaria) | 0.15 | 36.08 | 5.41 |
|  |  | Total |  |  | 6.82 |

Claves: auxiliar, excavación, zanja, máquina, extracción, disgregado, tierra, carga, transporte, vertedero, medio, terreno, mecánico

**E02SZ060** m3 RELL.TIERR.ZANJA MANO S/APORT. (03/04/2008)
Precio: 7.76
Relleno y extendido de tierras propias en zanjas, por medios manuales, sin aporte de tierras, y con p.p. de medios auxiliares.

| Código | Ud | Descripción | Rendimiento | Precio | Importe |
|---|---|---|---|---|---|
| O01OA070 | h. | Peón ordinario | 0.55 | 14.11 | 7.76 |
|  |  | Total |  |  | 7.76 |

Claves: aportación, manual, relleno, zanja, medio, auxiliar, tierra, mano

**E13CD030** ud PRECERCO PINO 110x35mm.P/2 HOJAS (03/04/2008)
Precio: 85
Precerco de pino de 110x35 mm. de escuadrilla, para puertas normalizadas de dos hojas, montado, incluso p.p. de medios auxiliares.

| Código | Ud | Descripción | Rendimiento | Precio | Importe |
|---|---|---|---|---|---|
| O01OB160 | h. | Ayudante carpintero | 0.18 | 14.55 | 2.62 |
| P11PP030 | m. | Precerco de pino 110x45 mm. (material; 13/04/2009) | 6 | 13.73 | 82.38 |
|  |  | Total |  |  | 85 |

**A02A060** m3 MORTERO CEMENTO M-10 (material)
Precio: 79.47
Mortero de cemento CEM II/B-P 32,5 N y arena de río de tipo M-10 para uso corriente (G), con resistencia a compresión a 28 días de 10 N/mm2, confeccionado con hormigonera de 200 l., s/RC-03 y UNE-EN-998-1:2004.

| Código | Ud | Descripción | Rendimiento | Precio | Importe |
|---|---|---|---|---|---|
| O01OA070 | h. | Peón ordinario | 1.7 | 14.11 | 23.99 |
| P01CC020 | t. | Cemento CEM II/B-P 32,5 N sacos | 0.38 | 98.19 | 37.31 |
| P01AA020 | m3 | Arena de río 0/6 mm. | 1 | 16.8 | 16.80 |
| P01DW050 | m3 | Agua obra | 0.26 | 1.11 | 0.29 |
| M03HH020 | h. | Hormigonera 200 l. gasolina | 0.4 | 2.7 | 1.08 |
|  |  | Total |  |  | 79.47 |

Claves: resistencia, río, mortero, areno, cemento, confeccionar, hormigón, compresión

**A01A010** m3 PASTA DE CAL APAGADA AMASADA (material)
Precio: 76.31
Pasta de cal viva apagada, amasada manualmente.

| Código | Ud | Descripción | Rendimiento | Precio | Importe |
|---|---|---|---|---|---|
| O01OA070 | h. | Peón ordinario | 2.5 | 14.11 | 35.28 |
| P01CL030 | t. | Cal hidratada en sacos S (material) | 0.35 | 115 | 40.25 |
| P01DW050 | m3 | Agua obra | 0.7 | 1.11 | 0.78 |
|  |  | Total |  |  | 76.31 |

Claves: manual, vivo, amasado, apagado, pasta, cal

**A02M040** m3 MORT.BAST.CAL M-5 CEM BL-II/A-L 42,5 R (material)
Precio: 114.79
Mortero bastardo con cemento blanco BL-II/A-L 42,5 R, cal y arena de río M-5, confeccionado con hormigonera de 200 l., s/RC-03.

| Código | Ud | Descripción | Rendimiento | Precio | Importe |
|---|---|---|---|---|---|
| O01OA070 | h. | Peón ordinario | 1.8 | 14.11 | 25.40 |
| A01A010 | m3 | PASTA DE CAL APAGADA AMASADA | 0.27 | 76.31 | 20.60 |
| P01CC140 | t. | Cemento blanco BL-II/A-L 42,5 R sacos (material) | 0.27 | 188 | 50.76 |
| P01AA020 | m3 | Arena de río 0/6 mm. | 0.98 | 16.8 | 16.46 |
| P01DW050 | m3 | Agua obra | 0.2 | 1.11 | 0.22 |
| M03HH020 | h. | Hormigonera 200 l. gasolina | 0.5 | 2.7 | 1.35 |
|  |  | Total |  |  | 114.79 |

Claves: confeccionar, blanco, cal, mortero, cemento, bastardo, río, hormigón, areno

**E04CM050** m3 HORM. HA-25/P/20/I V. MANUAL
Precio: 68.4
Hormigón en masa HA-25/P/20/I, elaborado en central en relleno de zapatas y zanjas de cimentación, incluso encamillado de pilares y muros, vertido por medios manuales, vibrado y colocación. Según normas NTE-CSZ , EHE y CTE-SE-C.

| Código | Ud | Descripción | Rendimiento | Precio | Importe |
|---|---|---|---|---|---|
| O01OA030 | h. | Oficial primera | 0.1 | 15.12 | 1.51 |
| O01OA070 | h. | Peón ordinario | 0.1 | 14.11 | 1.41 |
| M11HV120 | h. | Aguja eléct.c/convertid.gasolina D=79mm. (maquinaria) | 0.1 | 4.75 | 0.48 |
| P01HA010 | m3 | Hormigón HA-25/P/20/I central | 1 | 65 | 65.00 |
|  |  | Total |  |  | 68.4 |

Claves: vibración, soporte, colocación, medio, muro, cimiento, zanja, zapata, relleno, central, elaboración, masa, hormigón, manual, vertedero, norma

## Recursos

**O01OA060** h. Peón especializado
Claves: especial

**M05RN050** h. Minicargadora con martillo rompedor
Claves: martillo, rompedor

**O01OA070** h. Peón ordinario
Claves: ordinario

**M05RN060** h. Retro-pala con martillo rompedor
Claves: rompedor, martillo

**M05RN030** h. Retrocargadora neumáticos 100 CV
Claves: neumático

**M05EN030** h. Excav.hidráulica neumáticos 100 CV
Claves: hidráulico, neumático

**P06BG050** m2 Fieltro geotextil Danofelt PY-150 gr/m2
Claves: fieltro, geotextil

**P01AF040** t. Zahorra artifici. huso Z-3 DA<25
Claves: zahorra

**M08NM020** h. Motoniveladora de 200 CV
Claves: nivel

**M08RN020** h. Rodillo vibrante autopropuls.mixto 7 t
Claves: rodillo, vibración, mixto

**M08CA110** h. Cisterna agua s/camión 10.000 l
Claves: agua, cisterna

**P01HA010** m3 Hormigón HA-25/P/20/I central
Claves: central, hormigón

**O01OB150** h. Oficial 1ª carpintero
Claves: carpintero

**O01OB160** h. Ayudante carpintero
Claves: ayudante, carpintero

**P01EW630** m3 Madera laminada en estructura
Claves: madero, lámina, estructura

**P01EW620** ud Material de ensamble estructural
Claves: estructura, material

**O01OB010** h. Oficial 1ª encofrador
Claves: encofrar

**O01OB020** h. Ayudante encofrador
Claves: encofrar, ayudante

**P01HM030** m3 Hormigón HM-25/P/20/I central
Claves: central, hormigón

**P03W020** m2 Entrevigado tabl. M-H 50x20x4
Claves: entrevigado

**M03B100** h. Taladradora mecánica
Claves: mecánico, taladrador

**P01UG240** ud Anclaje mecánico Hilti HSA M12x100
Claves: mecánico, anclaje

**M02GT002** h. Grúa pluma 30 m./0,75 t
Claves: pluma, grúa

**O01OB130** h. Oficial 1ª cerrajero
Claves: cerrajería

**O01OB140** h. Ayudante cerrajero
Claves: ayudante, cerrajería

**P03AL005** kg Acero laminado A-42b
Claves: lámina, acero

**P01DW090** ud Pequeño material
Claves: material

**P01EFC1401G** Ud Cercha Pino laminado c/I-80 <15 m. autoclave
Claves: pino, Soria

**P01ET0421** m2 Tablero partículas madera, hidrófugo 18mm
Claves: pino, tabla

**O01OA050** h. Ayudante
Claves: ayudante

**P05TC010** ud Teja curva roja 40x19
Claves: rojo, teja, curva

**P06BI036** kg Emulsión asfáltica Emufal I
Claves: emulsión, asfalto

**P06BS620** m2 Lám. Morterplas FPV 5 kg mi. gris
Claves: gris

**P01LH020** mud Ladrillo hueco doble 24x11,5x8 cm
Claves: ladrillo, hueco, doble

**P01LG160** ud Rasillón cerámico m-h 100x25x4 cm
Claves: cerámico, rasillón

**P03AM165** m2 Malla 20x30x4 -0,822 kg/m2
Claves: malla

**O01OB090** h. Oficial solador, alicatador
Claves: alicatar

**O01OB100** h. Ayudante solador, alicatador
Claves: ayudante, alicatar

**P01AA020** m3 Arena de río 0/6 mm
Claves: río, areno

**P08EXC030** m2 Baldosín catalán 20x20 cm
Claves: baldosín, catalán

**O01OB060** h. Ayudante ladrillero
Claves: ayudante

**P01LT030** mud Ladrillo perforado tosco 24x11,5x5 cm
Claves: tosco, perforación, ladrillo

**O01OB195** h. Ayudante fontanero
Claves: fontanería, ayudante

**P05EM030** m2 Tabla madera machihembrada e=23mm
Claves: unión, madero, tabla

**P05EW030** kg Puntas acero 17x70
Claves: punta, acero

**P05PP130** m2 Pizarra 40x20 pico pala corriente
Claves: pico, pala, pizarra

**P05PW100** m2 Lám.zinc natur. 0,65mm bobina
Claves: bobina, zinc

**P08EXC020** m2 Baldosín catalán 14x28 cm
Claves: catalán, baldosín

**M06CM010** h. Compre.port.diesel m.p. 2 m3/min 7 bar
Claves: diesel

**M06MI010** h. Martillo manual picador neumático 9 kg
Claves: neumático, picar, martillo, manual

**P02TVO020** m. Tub.PVC liso j.elástica SN2 D=200mm
Claves: PVC, liso, elástico

**O01OB170** h. Oficial 1ª fontanero calefactor
Claves: fontanería, calefactor

**P02CVM010** ud Manguito H-H PVC s/tope j.elást. D=160mm
Claves: manguito, PVC

**P02TVO010** m. Tub.PVC liso j.elástica SN2 D=160mm
Claves: PVC, liso, elástico

**P02CVM030** ud Manguito H-H PVC s/tope j.elást. D=250mm
Claves: manguito, PVC

**P02TVO030** m. Tub.PVC liso j.elástica SN2 D=250mm
Claves: liso, elástico, PVC

**P01LT020** mud Ladrillo perforado tosco 24x11,5x7 cm
Claves: ladrillo, perforación, tosco

**P01MC040** m3 Mortero cem. gris II/B-M 32,5 M-5/CEM
Claves: mortero, gris

**P01MC010** m3 Mortero cem. gris II/B-M 32,5 M-15/CEM
Claves: mortero, gris

**P02CVC400** ud Codo 87,5º largo PVC san.110 mm
Claves: PVC, codo

**P02EAT040** ud Tapa cuadrada HA e=6cm 70x70cm
Claves: tapa, cuadrado

**P02EAR020** ud Arqueta PP Hidrostank c/fondo 45x45x60cm
Claves: arqueta

**P02EAR030** ud Arqueta PP Hidrostank c/fondo 58x58x60cm
Claves: arqueta

**P02TVO320** m. Tub.PVC liso multicapa encolado D=125
Claves: cola, capa, liso, PVC

**O01OB210** h. Oficial 2ª electricista
Claves: electricidad

**P15AH010** m. Cinta señalizadora
Claves: señalización, cinta

**P15AH020** m. Placa cubrecables
Claves: placa

**P15AL010** m. Cond.aisla. RV 0,6-1kV 50 mm2 Al
Claves: aislante

**P15AL020** m. Cond.aisla. RV 0,6-1kV 95 mm2 Al
Claves: aislante

**P15GD020** m. Tubo PVC ríg. der.ind. M 40/gp5
Claves: PVC, tubo

**O01OB180** h. Oficial 2ª fontanero calefactor
Claves: fontanería, calefactor

**P17AR050** ud Armario poliest. 320x450 mm
Claves: armario

**P17BI030** ud Contador agua fría 1" (25 mm.) clase B
Claves: agua, frío, clase, contador

**P17YC030** ud Codo latón 90º 32 mm-1"
Claves: codo, latón

**P17YT030** ud Te latón 32 mm. 1"
Claves: te, latón

**P17XE040** ud Válvula esfera latón roscar 1"
Claves: esfera, válvula, latón, rosca

**P17BV410** ud Grifo de prueba DN-20
Claves: grifería, prueba

**P17XR030** ud Válv.retención latón roscar 1"
Claves: rosca, latón, retención, válvula

**P17PA040** m. Tubo polietileno ad PE100(PN-10) 32mm
Claves: tubo, polietileno

**P17AR080** ud Anclaje contador p/arm
Claves: contador, anclaje

**P17W040** ud Verificación contador 1" 25 mm
Claves: verificar, contador

**P17PA060** m. Tubo polietileno ad PE100(PN-10) 50mm
Claves: tubo, polietileno

**P17YC060** ud Codo latón 90º 63 mm.-2"
Claves: latón, codo

**P17YE060** ud Enlace mixto latón macho 63mm.-2"
Claves: enlace, mixto, latón

**M05PN010** h. Pala cargadora neumáticos 85 CV/1,2m3
Claves: cargador, neumático, pala

**M07CB020** h. Camión basculante 4x4 14 t
Claves: camión, basculante

**M07N060** m3 Canon de desbroce a vertedero
Claves: desbroce, vertedero

**M03HH020** h. Hormigonera 200 l. gasolina
Claves: hormigón, gasolina

**M03HH070** h. Hormigonera 250 l. eléctrica
Claves: hormigón, eléctrico

**M05RN020** h. Retrocargadora neumáticos 75 CV
Claves: neumático

**M08RI010** h. Pisón vibrante 70 kg
Claves: pisón, vibración

**M11HV120** h. Aguja eléct.c/convertid.gasolina D=79mm
Claves: gasolina, aguja

**O01OB040** h. Ayudante ferralla
Claves: ayudante

**P01AL010** m3 Arcilla exp.Arlita F-3 (3-10 mm) granel
Claves: arcilla, granel, especial

**P01CC020** t. Cemento CEM II/B-P 32,5 N sacos
Claves: cemento

**P01CC140** t. Cemento blanco BL-II/A-L 42,5 R sacos
Claves: cemento, blanco

**P01CL030** t. Cal hidratada en sacos S
Claves: cal

**P01DW050** m3 Agua obra
Claves: agua

**P01EFC160** m3 Pino Soria c/III-65 <8m autoclave
Claves: pino, Soria

**P01EM290** m3 Madera pino encofrar 26 mm
Claves: madero, encofrar, pino

**P01HB021** m3 Bomb.hgón. 56a75 m3, pluma 36m
Claves: pluma

**P01HB090** h. Desplazamiento bomba
Claves: bomba

**P01LH025** mud Ladrillo hueco doble 24x11,5x9 cm
Claves: doble, ladrillo, hueco

**P01UC030** kg Puntas 20x100
Claves: punta

**P03AA020** kg Alambre atar 1,30 mm
Claves: alambre

**P03AC200** kg Acero corrugado B 500 S
Claves: acero, corrugado

**P03AM030** m2 Malla 15x15x6 -2,792 kg/m2
Claves: malla
